# Porta metàl·lica per a accés de vianants, en clos provisional de solar

- Propietat de l'arxiu: CYPE Ingenieros S.A.
- Format: FIEBDC-3/2016
- Programa: Generador de preus de la construcció. CYPE Ingenieros, S.A.
- Data: 11/03/2024
- Divisa: EUR
- Costos indirectes: 3 %
- IVA: 21 %

## Y Seguretat i salut

### YC Sistemes de protecció col·lectiva

#### YCR Tanca provisional de solar

**YCR025** U Porta metàl·lica per a accés de vianants, en clos provisional de solar.
Porta per a accés de vianants de xapa d'acer galvanitzat, d'una fulla, de 0,9x2,0 m, amb llengüetes per a cadenat, col·locada en clos provisional de solar, subjecta mitjançant pals del mateix material, clavats en el terreny, amortitzable en 5 usos.
Criteri d'amidament de projecte: Nombre d'unitats previstes, segons Estudi o Estudi Bàsic de Seguretat i Salut.
Criteri de mesura d'obra: Es mesurarà el nombre d'unitats realment col·locades segons especificacions d'Estudi o Estudi Bàsic de Seguretat i Salut.

| Codi | Ut | Descripció | Rendiment | Preu | Import |
|---|---|---|---|---|---|
| mt50spv011a | U | Porta per a accés de vianants de xapa d'acer galvanitzat, d'una fulla, de 0,9x2,0 m, amb llengüetes per a cadenat, subjecta mitjançant pals del mateix material. (material) | 0.2 | 324 | 64.800 |
| mo119 | h | Oficial 1ª Seguretat i Salut. (mà d'obra) | 0.21 | 28.42 | 5.968 |
| mo120 | h | Peó Seguretat i Salut. (mà d'obra) | 0.21 | 23.81 | 5.000 |
| % | % | Costos directes complementaris | 2 % | 75.768 | 1.515 |
|  |  | Costos directes |  |  | 77.283 |

Residus:
- col·locació: mt50spv011a; factor de residu 0.0053

## Recursos

**mt50spv011a** U Porta per a accés de vianants de xapa d'acer galvanitzat
Dades tècniques: Cost energètic 455.675 MJ; Emissió de CO2 46.272 kg; Codi LER 17 04 05; Massa de l'element 18 kg; Volum 0.008571 m3
Residus:
- embalatge: re170203 Plàstic. (component de residu); rendiment 0.04 kg; Codi LER 17 02 03; Massa de l'element 1 kg; Volum 0.001667 m3
