# Baixant de runes

- Propietat de l'arxiu: CYPE Ingenieros S.A.
- Format: FIEBDC-3/2016
- Programa: Generador de preus de la construcció. CYPE Ingenieros, S.A.
- Data: 11/03/2024
- Divisa: EUR
- Costos indirectes: 3 %
- IVA: 21 %

## Y Seguretat i salut

### YC Sistemes de protecció col·lectiva

#### YCV Protecció contra abocaments

**YCV010** m Baixant de runes.
Subministrament, muntatge i desmuntatge de baixant per a abocament de runa, compost per 3 tubs i 1 embocadura de polietilè, de 49 cm de diàmetre superior i 40 cm de diàmetre inferior, amb suports i cadenes metàl·liques, per cada planta de fins a 3 m d'altura lliure, amortitzable en 5 usos, fixada al forjat mitjançant puntals metàl·lics telescòpics, accessoris i elements de subjecció, amortitzables en 5 usos.
Criteri d'amidament de projecte: Longitud mesurada segons Estudi o Estudi Bàsic de Seguretat i Salut.
Criteri de mesura d'obra: S'amidarà la longitud realment muntada segons especificacions d'Estudi o Estudi Bàsic de Seguretat i Salut.

| Codi | Ut | Descripció | Rendiment | Preu | Import |
|---|---|---|---|---|---|
| mt50spc010 | U | Tub baixant de runa, de polietilè, de 49 cm de diàmetre superior, 40 cm de diàmetre inferior i 106 cm d'altura, amb suports i cadenes metàl·liques. (material) | 0.182 | 41.76 | 7.600 |
| mt50spc020 | U | Embocadura d'abocament, de polietilè, per a baixant de runa, de 49 cm de diàmetre superior, 40 cm de diàmetre inferior i 86,5 cm d'altura, amb suports i cadenes metàl·liques. (material) | 0.061 | 56.16 | 3.426 |
| mt50spc030 | U | Accessoris i elements de subjecció de baixant de runes. (material) | 0.2 | 3.33 | 0.666 |
| mt50spa081a | U | Puntal metàl·lic telescòpic, de fins a 3 m d'altura. (material) | 0.121 | 19.25 | 2.329 |
| mo120 | h | Peó Seguretat i Salut. (mà d'obra) | 0.48 | 23.81 | 11.429 |
| % | % | Costos directes complementaris | 2 % | 25.450 | 0.509 |
|  |  | Costos directes |  |  | 25.959 |

Residus:
- col·locació: mt50spc010; factor de residu 1
- col·locació: mt50spc020; factor de residu 1
- col·locació: mt50spa081a Puntal metàl·lic telescòpic, de fins a 3 m d'altura; factor de residu 1

## Recursos

**mt50spc010** U Tub baixant de runa
Dades tècniques: Cost energètic 1016.123 MJ; Emissió de CO2 34.653 kg; Codi LER 17 02 03; Massa de l'element 9 kg; Volum 0.015 m3
Residus:
- embalatge: re170201 Fusta. (component de residu); rendiment 0.255 kg; Codi LER 17 02 01; Massa de l'element 1 kg; Volum 0.000909 m3

**mt50spc020** U Embocadura d'abocament
Dades tècniques: Cost energètic 1016.123 MJ; Emissió de CO2 34.653 kg; Codi LER 17 02 03; Massa de l'element 9 kg; Volum 0.015 m3
Residus:
- embalatge: re170201 Fusta; rendiment 0.255 kg

**mt50spa081a** U Puntal metàl·lic telescòpic, de fins a 3 m d'altura
Dades tècniques: Cost energètic 97.317 MJ; Emissió de CO2 5.049 kg; Codi LER 17 04 05; Massa de l'element 9.9 kg; Volum 0.004714 m3
