# Fita reflectora

- Propietat de l'arxiu: CYPE Ingenieros S.A.
- Format: FIEBDC-3/2016
- Programa: Generador de preus de la construcció. CYPE Ingenieros, S.A.
- Data: 13/12/2023
- Divisa: EUR
- Costos indirectes: 3 %
- IVA: 21 %

## Y Seguretat i salut

### YS Senyalització provisional d'obres

#### YSB Abalisament

**YSB090** U Fita reflectora.
Subministrament i col·locació sobre la calçada de fita cilíndrica flexible de polietilè, de 200 mm de diàmetre i 750 mm d'altura, color verd, amb 2 bandes de retroreflectància nivell 1 (E.G.). Inclús cargols i elements de fixació al paviment, manteniment en condicions segures durant tot el període de temps que es requereixi i desmuntatge.
Inclou: Replanteig. Col·locació de les fites. Desmuntatge posterior. Retirada a contenidor.
Criteri d'amidament de projecte: Nombre d'unitats previstes, segons Estudi o Estudi Bàsic de Seguretat i Salut.
Criteri de mesura d'obra: Es mesurarà el nombre d'unitats realment col·locades segons especificacions d'Estudi o Estudi Bàsic de Seguretat i Salut.

| Codi | Ut | Descripció | Rendiment | Preu | Import |
|---|---|---|---|---|---|
| mt50bal090r | U | Fita cilíndrica flexible de polietilè, de 200 mm de diàmetre i 750 mm d'altura, color verd, amb 2 bandes de retroreflectància nivell 1 (E.G.), segons UNE 135363. (material) | 1 | 40.32 | 40.320 |
| mo120 | h | Peó Seguretat i Salut. (mà d'obra) | 0.18 | 23.04 | 4.147 |
| % | % | Costos directes complementaris | 2 % | 44.467 | 0.889 |
|  |  | Costos directes |  |  | 45.356 |

Residus:
- col·locació: mt50bal090r; factor de residu 1

## Recursos

**mt50bal090r** U Fita cilíndrica flexible de polietilè
Dades tècniques: Cost energètic 191.856 MJ; Emissió de CO2 6.804 kg; Codi LER 17 02 03; Massa de l'element 1.4 kg; Volum 0.002333 m3
