# Senyal de seguretat i salut en el treball, d'obligació

- Propietat de l'arxiu: CYPE Ingenieros S.A.
- Format: FIEBDC-3/2016
- Programa: Generador de preus de la construcció. CYPE Ingenieros, S.A.
- Data: 13/12/2023
- Divisa: EUR
- Costos indirectes: 3 %
- IVA: 21 %

## Y Seguretat i salut

### YS Senyalització provisional d'obres

#### YSS Senyalització de seguretat i salut

**YSS032** U Senyal de seguretat i salut en el treball, d'obligació.
Subministrament, col·locació i desmuntatge de senyal d'obligació, de PVC de serigrafia, de 297x210 mm, amb pictograma blanc de forma circular sobre fons blau, amb 4 orificis de fixació, amortitzable en 3 usos, fixada amb brides de niló. Inclús manteniment en condicions segures durant tot el període de temps que es requereixi.
Inclou: Col·locació. Desmuntatge posterior. Transport fins al lloc de magatzematge o retirada a contenidor.
Criteri d'amidament de projecte: Nombre d'unitats previstes, segons Estudi o Estudi Bàsic de Seguretat i Salut.
Criteri de mesura d'obra: Es mesurarà el nombre d'unitats realment col·locades segons especificacions d'Estudi o Estudi Bàsic de Seguretat i Salut.

| Codi | Ut | Descripció | Rendiment | Preu | Import |
|---|---|---|---|---|---|
| mt50les030vb | U | Senyal d'obligació, de PVC de serigrafia, de 297x210 mm, amb pictograma blanc de forma circular sobre fons blau, amb 4 orificis de fixació, segons R.D. 485/1997. (material) | 0.333 | 4.39 | 1.462 |
| mt50spr046 | U | Brida de niló, de 4,8x200 mm. (material) | 4 | 0.04 | 0.160 |
| mo120 | h | Peó Seguretat i Salut. (mà d'obra) | 0.18 | 23.04 | 4.147 |
| % | % | Costos directes complementaris | 2 % | 5.769 | 0.115 |
|  |  | Costos directes |  |  | 5.884 |

Residus:
- col·locació: mt50spr046 Brida de niló, de 4,8x200 mm; factor de residu 0.07

## Recursos

**mt50spr046** U Brida de niló, de 4,8x200 mm
Dades tècniques: Cost energètic 0.184 MJ; Emissió de CO2 0.009 kg; Codi LER 17 02 03; Massa de l'element 0.0019 kg; Volum 0.000003 m3
