# Desmuntatge de pilar de fosa, de més de 3 m de longitud mitja, amb equip de oxitall, i càrrega mecànica sobre camió o contenidor

- Propietat de l'arxiu: CYPE INGENIEROS, S.A.
- Format: FIEBDC-3/2002
- Divisa: EUR
- Costos indirectes: 3.00 %
- IVA: 21.00 %

## D Demolicions

### DE Estructures

#### DEA Acer

**DEA031** m³ Desmuntatge de pilar de fosa, de més de 3 m de longitud mitja, amb equip de oxitall, i càrrega mecànica sobre camió o contenidor.
Desmuntatge de pilar de fosa, de més de 3 m de longitud mitja, amb equip de oxitall, i càrrega mecànica sobre camió o contenidor.
Inclou: Desmuntatge de l'element. Retirada i apilament del material desmuntat. Neteja de les restes de l'obra. Càrrega mecànica del material desmuntat i restes de l'obra sobre camió o contenidor.
Criteri d'amidament de projecte: Volum mesurat segons documentació gràfica de Projecte.
Criteri de mesura d'obra: S'amidarà el volum realment desmuntat segons especificacions de Projecte.

| Codi | Ut | Descripció | Rendiment | Preu | Import |
|---|---|---|---|---|---|
| mo047 | h | Oficial 1ª muntador d'estructura metàl·lica. (mà d'obra) | 2.175 | 24.50 | 53.29 |
| mo094 | h | Ajudant muntador d'estructura metàl·lica. (mà d'obra) | 2.175 | 21.75 | 47.31 |
| % | % | Costos directes complementaris | 2 % | 100.60 | 2.01 |
|  |  | Costos directes |  |  | 102.61 |
