# Anul·lació de presa de TV/FM en instal·lació interior, amb mitjans manuals, i càrrega manual d'enderrocs sobre camió o contenidor

- Propietat de l'arxiu: CYPE INGENIEROS, S.A.
- Format: FIEBDC-3/2002
- Divisa: EUR
- Costos indirectes: 3.00 %
- IVA: 21.00 %

## D Demolicions

### DI Instal·lacions

#### DIA Audiovisuals

**DIA005** Ut Anul·lació de presa de TV/FM en instal·lació interior, amb mitjans manuals, i càrrega manual d'enderrocs sobre camió o contenidor.
Anul·lació de presa de TV/FM en instal·lació interior, retirant els mecanismes, la caixa encastable o de superfície i el cablejat fins a la caixa de derivació, amb mitjans manuals. Inclús p/p de neteja, apilament, retirada i càrrega manual d'enderrocs sobre camió o contenidor.
Inclou: Desmuntatge manual de l'element. Retirada i apilament del material desmuntat. Neteja de les restes de l'obra. Càrrega manual del material desmuntat i les restes d'obra sobre camió o contenidor.
Criteri d'amidament de projecte: Nombre d'unitats previstes, segons documentació gràfica de Projecte.
Criteri de mesura d'obra: Es mesurarà el nombre d'unitats realment executades segons especificacions de Projecte.

| Codi | Ut | Descripció | Rendiment | Preu | Import |
|---|---|---|---|---|---|
| mo001 | h | Oficial 1ª instal·lador de telecomunicacions. (mà d'obra) | 0.316 | 24.08 | 7.61 |
| mo056 | h | Ajudant instal·lador de telecomunicacions. (mà d'obra) | 0.316 | 20.65 | 6.53 |
| % | % | Costos directes complementaris | 2 % | 14.14 | 0.28 |
|  |  | Costos directes |  |  | 14.42 |
