# Desmuntatge de canonada d'instal·lació superficial de gas

- Propietat de l'arxiu: CYPE INGENIEROS, S.A.
- Format: FIEBDC-3/2002
- Divisa: EUR
- Costos indirectes: 3.00 %
- IVA: 21.00 %

## D Demolicions

### DI Instal·lacions

#### DIG Gas

**DIG010** m Desmuntatge de canonada d'instal·lació superficial de gas.
Desmuntatge de tubs d'acer inoxidable de més de 2" de diàmetre, en instal·lació superficial de gas, amb mitjans manuals, sense deteriorar els elements constructius als quals estan subjectes, i càrrega manual sobre camió o contenidor.
Inclou: Desmuntatge de l'element. Obturació de les conduccions connectades a l'element. Retirada i apilament del material desmuntat. Neteja de les restes de l'obra. Càrrega manual del material desmuntat i restes de l'obra sobre camió o contenidor.
Criteri d'amidament de projecte: Longitud mesurada segons documentació gràfica de Projecte.
Criteri de mesura d'obra: S'amidarà la longitud realment desmuntada segons especificacions de Projecte.

| Codi | Ut | Descripció | Rendiment | Preu | Import |
|---|---|---|---|---|---|
| mo010 | h | Oficial 1ª instal·lador de gas. (mà d'obra) | 0.154 | 30.63 | 4.72 |
| mo109 | h | Ajudant instal·lador de gas. (mà d'obra) | 0.154 | 26.36 | 4.06 |
| % | % | Costos directes complementaris | 2 % | 8.78 | 0.18 |
|  |  | Costos directes |  |  | 8.96 |
