# Picat d'esquerdejat de calç i ciment, aplicat sobre parament horitzontal exterior de fins a 3 m d'altura, amb martell elèctric, i càrrega manual d'enderrocs sobre camió o contenidor

- Propietat de l'arxiu: CYPE INGENIEROS, S.A.
- Format: FIEBDC-3/2002
- Divisa: EUR
- Costos indirectes: 3.00 %
- Despeses generals: 13.00 %
- Benefici industrial: 6.00 %
- IVA: 16.00 %

## D Demolicions

### DR Revestiments

#### DRF Revestiments continus

**DRF010** m² Picat d'esquerdejat de calç i ciment, aplicat sobre parament horitzontal exterior de fins a 3 m d'altura, amb martell elèctric, i càrrega manual d'enderrocs sobre camió o contenidor.
Picat d'esquerdejat de calç i ciment, aplicat sobre parament horitzontal exterior de fins a 3 m d'altura, amb martell elèctric, eliminant-lo totalment sense deteriorar la superfície suport que quedarà al descobert i preparada per al seu posterior revestiment. Fins i tot p/p de neteja manual amb raspall de cerres dures, aplec, retirada i càrrega manual de runa sobre camió o contenidor.
Inclou: Picat del revestiment amb martell elèctric. Retirada i arreplegat de enderrocs. Neteja de les restes de l'obra. Càrrega d'enderrocs sobre camió o contenidor.
Criteri d'amidament de projecte: Superfície mesurada segons documentació gràfica de Projecte.
Criteri de mesura d'obra: S'amidarà la superfície realment enderrocada segons especificacions de Projecte.

| Codi | Ut | Descripció | Rendiment | Preu | Import |
|---|---|---|---|---|---|
| mq05mai040 | h | Martell elèctric. (maquinària) | 0.557 | 2.80 | 1.56 |
| mo104 | h | Peó ordinari construcció. (mà d'obra) | 0.753 | 19.25 | 14.50 |
| % | % | Costos directes complementaris | 2 % | 16.06 | 0.32 |
|  |  | Costos directes |  |  | 16.38 |
