# Picat d'esquerdejat de ciment, aplicat sobre volta de més de 3 m d'altura, amb mitjants manuals, i càrrega manual de runa sobre camió o contenidor

- Propietat de l'arxiu: CYPE INGENIEROS, S.A.
- Format: FIEBDC-3/2002
- Divisa: EUR
- Costos indirectes: 3.00 %
- Despeses generals: 13.00 %
- Benefici industrial: 6.00 %
- IVA: 16.00 %

## D Demolicions

### DR Revestiments

#### DRF Revestiments continus

**DRF010** m² Picat d'esquerdejat de ciment, aplicat sobre volta de més de 3 m d'altura, amb mitjants manuals, i càrrega manual de runa sobre camió o contenidor.
Picat d'esquerdejat de ciment, aplicat sobre volta de més de 3 m d'altura, amb mitjants manuals, eliminant-lo totalment sense deteriorar la superfície suport que quedarà al descobert i preparada per al seu posterior revestiment. Fins i tot p/p de neteja manual amb respall de cerres dures, aplec, retirada i càrrega manual de runa sobre camió o contenidor.
Inclou: Picat manual del revestiment. Retirada i arreplegat de enderrocs. Neteja de les restes de l'obra. Càrrega d'enderrocs sobre camió o contenidor.
Criteri d'amidament de projecte: Superfície mesurada segons documentació gràfica de Projecte.
Criteri de mesura d'obra: S'amidarà la superfície realment enderrocada segons especificacions de Projecte.

| Codi | Ut | Descripció | Rendiment | Preu | Import |
|---|---|---|---|---|---|
| mo060 | h | Peó ordinari construcció. (mà d'obra) | 1.344 | 19.25 | 25.87 |
| % | % | Costos directes complementaris | 2 % | 25.87 | 0.52 |
|  |  | Costos directes |  |  | 26.39 |
