# Revestiment exterior de façana ventilada

- Propietat de l'arxiu: CYPE INGENIEROS, S.A.
- Format: FIEBDC-3/2002
- Divisa: EUR
- Costos indirectes: 3.00 %
- IVA: 21.00 %

## F Façanes i particions

### FA Façanes ventilades

#### FAA Revestiment exterior de plaques laminades compactes d'alta pressió (HPL)

**FAA010** m² Revestiment exterior de façana ventilada, de plaques laminades compactes d'alta pressió (HPL), Meteon FR "TRESPA", de 500x2000x8 mm, Uni Colours acabat White, textura setinada Satin; col·locació en posició vertical mitjançant el sistema TS150 de fixació vista amb cargols, amb DIT núm. 473, sobre subestructura de suport de fusta. Inclús cargols autoperforants per a la fixació de la subestructura suport.
Revestiment exterior de façana ventilada, de plaques laminades compactes d'alta pressió (HPL), Meteon FR "TRESPA", de 500x2000x8 mm, Uni Colours acabat White, textura setinada Satin; col·locació en posició vertical mitjançant el sistema TS150 de fixació vista amb cargols, amb DIT núm. 473, sobre subestructura de suport de fusta. Inclús cargols autoperforants per a la fixació de la subestructura suport.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.
Criteri de valoració econòmica: El preu no inclou l'aïllament tèrmic.

| Codi | Ut | Descripció | Rendiment | Preu | Import |
|---|---|---|---|---|---|
| mt12prt010aaaa1 | m² | Placa laminada compacta d'alta pressió (HPL), Meteon FR "TRESPA", de 500x2000x8 mm, Uni Colours acabat White, textura setinada Satin, Euroclasse B-s2, d0 de reacció al foc, a base de resines termoenduribles que no contenen urea-formaldehid, reforçada de forma homogènia amb fibres de fusta certificada FSC o PEFC, amb superfície decorativa EBC (Electron Beam Curing), no melamínica i amb propietats antigrafiti durant tota la seva vida útil, amb resistència als rajos ultraviolat segons UNE-EN 438-2 i Assaig Florida no inferior a 4-5 en contrastar amb l'escala de grisos d'UNE-EN 20105-A-02; col·locació en posició vertical mitjançant el sistema TS150 de fixació vista amb cargols, sobre subestructura suport formada per: llates d'empostissar horitzontals d'amplada igual al gruix de l'aïllament i llates d'empostissar verticals de 38x45 mm i 38x75 mm en junta de placa, de fusta, amb el tractament adequat, amb classe d'ús 2 segons UNE-EN 335 i amb humitat inferior al 18%; amb cargols autoroscants d'acer inoxidable A2 o A4 per a la fixació del revestiment a la subestructura suport i cargols autoperforants per a la fixació de la subestructura suport al full principal; amb peces especials per a la resolució de punts singulars. (material) | 1.000 | 107.00 | 107.00 |
| op00ato010 |  | Tornavís. | 1.000 | 0.00 | 0.00 |
| mo052 | h | Oficial 1ª muntador de sistemes de façanes prefabricades. (mà d'obra) | 1.067 | 25.32 | 27.02 |
| mo099 | h | Ajudant muntador de sistemes de façanes prefabricades. (mà d'obra) | 1.067 | 21.75 | 23.21 |
| % | % | Costos directes complementaris | 3 % | 157.23 | 4.72 |
|  |  | Costos directes |  |  | 161.95 |
