# Reixa d'alumini

- Propietat de l'arxiu: CYPE INGENIEROS, S.A.
- Format: FIEBDC-3/2002
- Divisa: EUR
- Costos indirectes: 3.00 %
- IVA: 21.00 %

## F Façanes i particions

### FD Defenses

#### FDR Reixes metàl·liques

**FDR020** m² Reixa d'alumini.
Reixa d'alumini anoditzat natural composada per barrots verticals de 30x15 mm, amb 12 cm de separació i fixats a bastidor de 40x25 mm. Inclús platines per a fixació mitjançant cargolat en obra de fàbrica amb tacs de niló i cargols d'acer. Elaboració en taller i ajustament final a obra.
Inclou: Marcat dels punts de fixació del bastidor. Presentació de la reixa. Aplomat i anivellació. Resolució de les unions del bastidor als paraments. Muntatge d'elements complementaris.
Criteri d'amidament de projecte: Superfície del buit a tancar, mesurada segons documentació gràfica de Projecte.
Criteri de mesura d'obra: Es mesurarà, amb les dimensions del buit, la superfície realment executada segons especificacions de Projecte.

| Codi | Ut | Descripció | Rendiment | Preu | Import |
|---|---|---|---|---|---|
| mt25rej010a | m² | Reixa d'alumini anoditzat natural, formada per barrots verticals de 30x15 mm, cada 12 cm, fixats a bastidor de 40x25 mm. (material) | 1.000 | 78.09 | 78.09 |
| mt26aaa033a | U | Ancoratge mecànic amb tac de niló i cargol d'acer galvanitzat, de cap aixamfranat. (material) | 4.000 | 0.29 | 1.16 |
| op00ato010 |  | Tornavís. | 1.000 | 0.00 | 0.00 |
| op00amo010 |  | Mola o radial. | 1.000 | 0.00 | 0.00 |
| op00tal010 |  | Trepant. | 1.000 | 0.00 | 0.00 |
| mo018 | h | Oficial 1ª serraller. (mà d'obra) | 0.346 | 30.13 | 10.42 |
| mo059 | h | Ajudant serraller. (mà d'obra) | 0.277 | 26.48 | 7.33 |
| % | % | Costos directes complementaris | 2 % | 97.00 | 1.94 |
|  |  | Costos directes |  |  | 98.94 |
