# Gelosia en façana, de fàbrica de peces prefabricades de formigó, de lamel.les fixes

- Propietat de l'arxiu: CYPE INGENIEROS, S.A.
- Format: FIEBDC-3/2002
- Divisa: EUR
- Costos indirectes: 3.00 %
- IVA: 21.00 %

## F Façanes i particions

### FD Defenses

#### FDZ Gelosies

**FDZ030** U Gelosia en façana, de fàbrica de peces prefabricades de formigó, de lamel.les fixes.
Gelosia en façana, de fàbrica de peces prefabricades de formigó, amb lamel·les fixes, 20x40 cm, color gris, rebudes amb morter de ciment, industrial, M-5.
Inclou: Replanteig. Col·locació i aplomat de mires de referència. Estesa de fils entre mires. Col·locació de ploms fixos a les arestes. Col·locació de les peces. Repàs de les juntes i neteja del parament.
Criteri d'amidament de projecte: Nombre d'unitats previstes, segons documentació gràfica de Projecte.
Criteri de mesura d'obra: Es mesurarà el nombre d'unitats realment executades segons especificacions de Projecte.

| Codi | Ut | Descripció | Rendiment | Preu | Import |
|---|---|---|---|---|---|
| mt20thp010a | U | Peça prefabricada de formigó, amb lamel·les fixes, 20x40 cm, color gris. (material) | 1.000 | 8.02 | 8.02 |
| mt08aaa010a | m³ | Aigua. (material) | 0.006 | 1.50 | 0.01 |
| mt09mif010ca | t | Morter industrial per a obra de paleta, de ciment, color gris, categoria M-5 (resistència a compressió 5 N/mm²), subministrat en sacs, segons UNE-EN 998-2. (material) | 0.006 | 53.48 | 0.32 |
| mo020 | h | Oficial 1ª construcció. (mà d'obra) | 0.553 | 29.67 | 16.41 |
| mo113 | h | Peó ordinari construcció. (mà d'obra) | 0.297 | 24.86 | 7.38 |
| % | % | Costos directes complementaris | 2 % | 32.14 | 0.64 |
|  |  | Costos directes |  |  | 32.78 |
