# Sòcol per a sistema ETICS BAUSATE-I "BAUPANEL SYSTEM" d'aïllament tèrmic per l'exterior de façanes

- Propietat de l'arxiu: CYPE INGENIEROS, S.A.
- Format: FIEBDC-3/2002
- Divisa: EUR
- Costos indirectes: 3.00 %
- IVA: 21.00 %

## F Façanes i particions

### FS Façanes ETICS

#### FSM Revestiment continu mineral o sintètic

**FSM106** m² Sòcol per a sistema ETICS BAUSATE-I "BAUPANEL SYSTEM" d'aïllament tèrmic per l'exterior de façanes.
Sòcol per a sistema BAUSATE-I "BAUPANEL SYSTEM", amb DIT núm. 558-R, amb els panells aïllants soterrats, compost per: capa d'impermeabilització de morter flexible bicomponent, color gris; panell rígid de poliestirè expandit, BPS 60 "BAUPANEL SYSTEM", de color blanc, de forma ondulada, de 60 mm d'espessor, armat en una de les seves cares amb una malla d'acer galvanitzat d'alta resistència, de 2,5 mm de diàmetre i 6,5x13 cm de llum de malla, fixat al suport amb fixacions mecàniques amb tac d'expansió de polipropilè; capa de regularització de 20 mm d'espessor, de formigó HA-25/P/4/XC2, projectat per via humida, acabat reglejat, aplicat mecànicament; capa d'acabat de morter acrílic, color blanc, sobre emprimació acrílica.
Criteri de valoració econòmica: El preu inclou l'execució de les rematades en els trobaments amb paraments, revestiments o altres elements rebuts en la seva superfície.
Inclou: Preparació de la superfície suport. Aplicació de l'impermeabilitzant. Tall i preparació de l'aïllament. Col·locació de l'aïllament sobre el parament. Resolució dels punts singulars. Aplicació de la capa de regularització. Aplicació de la capa d'acabat.
Criteri d'amidament de projecte: Superfície mesurada segons documentació gràfica de Projecte.
Criteri de mesura d'obra: Es mesurarà la superfície realment executada segons especificacions de Projecte.

| Codi | Ut | Descripció | Rendiment | Preu | Import |
|---|---|---|---|---|---|
| mt15igp010h | kg | Morter flexible bicomponent, color gris, compost per lligants hidràulics i resines sintètiques, resistència a pressió hidrostàtica positiva i negativa de 15 bar, segons UNE-EN 1504-2. (material) | 3.000 | 3.65 | 10.95 |
| mt16pes010c | m² | Panell rígid de poliestirè expandit, BPS 60 "BAUPANEL SYSTEM", de color blanc, de forma ondulada, de 60 mm d'espessor, armat en una de les seves cares amb una malla d'acer galvanitzat d'alta resistència, de 2,5 mm de diàmetre i 6,5x13 cm de llum de malla, segons UNE-EN 13163, resistència tèrmica 1,62 m²K/W, conductivitat tèrmica 0,037 W/(mK), Euroclasse E de reacció al foc segons UNE-EN 13501-1. Inclús connectors d'acer galvanitzat de 3 mm de diàmetre. (material) | 1.020 | 13.35 | 13.62 |
| mt16pep100b | U | Tac d'expansió de polipropilè, de 110 mm de longitud, per fixació de plaques aïllants. (material) | 5.000 | 0.19 | 0.95 |
| mt10heb010a | m³ | Formigó HA-25/P/4/XC2, acabat reglejat, amb fibres de reforç de polipropilè de 12 mm de longitud, fabricat en central, per projectar sobre panells aïllants "BAUPANEL SYSTEM". (material) | 0.020 | 80.00 | 1.60 |
| mt28mop320a | kg | Emprimació acrílica, composta per resines acríliques, pigments minerals i additius orgànics i inorgànics, impermeable a l'aigua de pluja i permeable al vapor d'aigua, per a aplicar amb brotxa, corró o pistola. (material) | 0.067 | 3.41 | 0.23 |
| mt28mop310ma | kg | Morter acrílic, color blanc, compost per resines acríliques, pigments minerals i additius orgànics i inorgànics, antifloridura i antiverdet, permeable al vapor d'aigua i amb resistència a l'envelliment, a la contaminació urbana i als rajos UV, per a revestiment de paraments exteriors. (material) | 0.667 | 3.07 | 2.05 |
| mq06gun010 | h | Gunitadora de formigó per via humida 33 kW. (maquinària) | 0.108 | 14.54 | 1.57 |
| mo054 | h | Oficial 1ª muntador d'aïllaments. (mà d'obra) | 0.189 | 28.39 | 5.37 |
| mo101 | h | Ajudant muntador d'aïllaments. (mà d'obra) | 0.189 | 24.46 | 4.62 |
| mo039 | h | Oficial 1ª revocador. (mà d'obra) | 0.756 | 27.50 | 20.79 |
| mo079 | h | Ajudant revocador. (mà d'obra) | 0.756 | 24.46 | 18.49 |
| mo032 | h | Oficial 1ª aplicador de productes impermeabilitzants. (mà d'obra) | 0.126 | 27.50 | 3.47 |
| mo070 | h | Ajudant aplicador de productes impermeabilitzants. (mà d'obra) | 0.126 | 24.46 | 3.08 |
| % | % | Costos directes complementaris | 2 % | 86.79 | 1.74 |
|  |  | Costos directes |  |  | 88.53 |
