# Bancada contínua flotant antivibració

- Propietat de l'arxiu: CYPE INGENIEROS, S.A.
- Format: FIEBDC-3/2002
- Divisa: EUR
- Costos indirectes: 3.00 %
- IVA: 21.00 %

## H Acabaments i ajudes

### HB Bancades

#### HBH De formigó

**HBH020** U Bancada contínua flotant antivibració, de formigó armat, per a suport de maquinària, de 150x100x16 cm, composta de formigó HA-25/B/20/IIa fabricat en central, i abocament amb cubilot, malla electrosoldada ME 20x20 Ø 5-5 B 500 T 6x2,20 UNE-EN 10080, sobre una làmina d'escuma de polietilè d'alta densitat, de 3 mm d'espessor, recolzada sobre panells antivibració de fibra de vidre emmotllada amb lligant sintètic, de 50 mm d'espessor. Inclús capa separadora de film de polietilè de 0,05 mm d'espessor i encofrat perimetral de maó ceràmic foradat.
Bancada contínua flotant antivibració, de formigó armat, per a suport de maquinària, de 150x100x16 cm, composta de formigó HA-25/B/20/IIa fabricat en central, i abocament amb cubilot, malla electrosoldada ME 20x20 Ø 5-5 B 500 T 6x2,20 UNE-EN 10080, sobre una làmina d'escuma de polietilè d'alta densitat, de 3 mm d'espessor, recolzada sobre panells antivibració de fibra de vidre emmotllada amb lligant sintètic, de 50 mm d'espessor. Inclús capa separadora de film de polietilè de 0,05 mm d'espessor i encofrat perimetral de maó ceràmic foradat.
Inclou: Replanteig i traçat de la bancada. Col·locació del film de polietilè. Col·locació i fixació de l'encofrat perimetral. Col·locació del panell antivibració. Col·locació de la làmina antiimpacte. Col·locació de les armadures amb separadors homologats. Abocament i compactació del formigó. Reglejat i anivellació de la capa de compressió. Curat del formigó.
Criteri d'amidament de projecte: Nombre d'unitats previstes, segons documentació gràfica de Projecte.
Criteri de mesura d'obra: Es mesurarà el nombre d'unitats realment executades segons especificacions de Projecte.

| Codi | Ut | Descripció | Rendiment | Preu | Import |
|---|---|---|---|---|---|
| mt16png010a | m² | Film de polietilè de 0,05 mm d'espessor i 46 g/m² de massa superficial. (material) | 1.575 | 0.17 | 0.27 |
| mt04lvc010h | U | Maó ceràmic buit doble, per revestir, 33x16x9 cm, per a ús en fàbrica protegida (peça P), densitat 810 kg/m³, segons UNE-EN 771-1. (material) | 14.706 | 0.24 | 3.53 |
| mt08aaa010a | m³ | Aigua. (material) | 0.004 | 1.50 | 0.01 |
| mt09mif010ca | t | Morter industrial per a obra de paleta, de ciment, color gris, categoria M-5 (resistència a compressió 5 N/mm²), subministrat en sacs, segons UNE-EN 998-2. (material) | 0.012 | 33.86 | 0.41 |
| mt16pnc020a | m² | Làmina d'escuma de polietilè d'alta densitat de 3 mm d'espessor; proporcionant una reducció del nivell global de pressió de soroll d'impactes de 16 dB. (material) | 1.575 | 0.47 | 0.74 |
| mt16pnc010a | m | Cinta viscoelàstica autoadhesiva amb autoprotecció d'alumini, de 50 mm d'amplada i de 1,5 mm d'espessor, per closa de juntes. (material) | 0.158 | 0.80 | 0.13 |
| mt16avg070a | U | Panell antivibració de fibra de vidre emmotllada amb lligant sintètic, de 1150x550x50 mm i 2000 kg/cm² de càrrega màxima a compressió. (material) | 2.609 | 12.22 | 31.88 |
| mt07ame010d | m² | Malla electrosoldada ME 20x20 Ø 5-5 B 500 T 6x2,20 UNE-EN 10080. (material) | 1.650 | 1.35 | 2.23 |
| mt10haf010nga | m³ | Formigó HA-25/B/20/IIa, fabricat en central. (material) | 0.264 | 67.42 | 17.80 |
| au00auh010 |  | Cubilot. | 1.000 | 0.00 | 0.00 |
| au00auh040 |  | Vibrador de formigó, elèctric. | 1.000 | 0.00 | 0.00 |
| mo042 | h | Oficial 1ª estructurista. (mà d'obra) | 0.392 | 24.97 | 9.79 |
| mo089 | h | Ajudant estructurista. (mà d'obra) | 0.392 | 22.19 | 8.70 |
| mo020 | h | Oficial 1ª construcció. (mà d'obra) | 0.442 | 23.78 | 10.51 |
| mo113 | h | Peó ordinari construcció. (mà d'obra) | 0.221 | 19.83 | 4.38 |
| mo054 | h | Oficial 1ª muntador d'aïllaments. (mà d'obra) | 0.362 | 24.57 | 8.89 |
| mo101 | h | Ajudant muntador d'aïllaments. (mà d'obra) | 0.181 | 21.14 | 3.83 |
| % | % | Costos directes complementaris | 2 % | 103.10 | 2.06 |
|  |  | Costos directes |  |  | 105.16 |
