# Rebut de fusteria

- Propietat de l'arxiu: CYPE INGENIEROS, S.A.
- Format: FIEBDC-3/2002
- Divisa: EUR
- Costos indirectes: 3.00 %
- IVA: 21.00 %

## H Acabaments i ajudes

### HE Rebuts

#### HED Fusteries

**HED010** U Rebut de fusteria.
Rebut de fusteria d'alumini, acer o PVC, amb patilles d'ancoratge, de fins a 2 m² de superfície, amb morter de ciment, industrial, amb additiu hidròfug, M-5.
Inclou: Replanteig. Obertura de buits per embotir els ancoratges. Anivellació i aplomat. Apuntalament. Tapat de buits amb morter.
Criteri d'amidament de projecte: Nombre d'unitats previstes, segons documentació gràfica de Projecte.
Criteri de mesura d'obra: Es mesurarà el nombre d'unitats realment executades segons especificacions de Projecte.

| Codi | Ut | Descripció | Rendiment | Preu | Import |
|---|---|---|---|---|---|
| mt08aaa010a | m³ | Aigua. (material) | 0.006 | 1.50 | 0.01 |
| mt09mif010ia | t | Morter industrial per a obra de paleta, de ciment, color gris, amb additiu hidròfug, categoria M-5 (resistència a compressió 5 N/mm²), subministrat en sacs, segons UNE-EN 998-2. (material) | 0.019 | 57.48 | 1.09 |
| mo020 | h | Oficial 1ª construcció. (mà d'obra) | 1.011 | 29.67 | 30.00 |
| mo113 | h | Peó ordinari construcció. (mà d'obra) | 1.081 | 24.86 | 26.87 |
| % | % | Costos directes complementaris | 2 % | 57.97 | 1.16 |
|  |  | Costos directes |  |  | 59.13 |
