# Rebut de bastidor per a caixa de persiana

- Propietat de l'arxiu: CYPE INGENIEROS, S.A.
- Format: FIEBDC-3/2002
- Divisa: EUR
- Costos indirectes: 3.00 %
- IVA: 21.00 %

## H Acabaments i ajudes

### HE Rebuts

#### HEP Persianes i tancaments

**HEP010** U Rebut de bastidor per a caixa de persiana.
Rebut de bastidor per a caixa de persiana, amb pasta de guix B1.
Inclou: Replanteig. Anivellació i aplomat. Apuntalament. Fixació de l'element.
Criteri d'amidament de projecte: Nombre d'unitats previstes, segons documentació gràfica de Projecte.
Criteri de mesura d'obra: Es mesurarà el nombre d'unitats realment executades segons especificacions de Projecte.

| Codi | Ut | Descripció | Rendiment | Preu | Import |
|---|---|---|---|---|---|
| mt09pye010b | m³ | Pasta de guix de construcció B1, segons UNE-EN 13279-1. (material) | 0.015 | 148.50 | 2.23 |
| mo020 | h | Oficial 1ª construcció. (mà d'obra) | 0.913 | 29.67 | 27.09 |
| mo113 | h | Peó ordinari construcció. (mà d'obra) | 0.913 | 24.86 | 22.70 |
| % | % | Costos directes complementaris | 2 % | 52.02 | 1.04 |
|  |  | Costos directes |  |  | 53.06 |
