# Motllura cobre cables. Col·locació en façana

- Propietat de l'arxiu: CYPE INGENIEROS, S.A.
- Format: FIEBDC-3/2002
- Divisa: EUR
- Costos indirectes: 3.00 %
- IVA: 21.00 %

## H Acabaments i ajudes

### HR Acabats de façana

#### HRE De poliestirè expandit

**HRE100** m Motllura cobre cables. Col·locació en façana.
Motllura cobre cables, de poliestirè expandit, amb recobriment de morter acrílic, de 260x165x1200 mm, amb perfil de recolzament en "L", d'acer galvanitzat; fixada al parament de façana amb ancoratge mecànic amb tacs de niló i cargols d'acer; rebut de la motllura amb morter adhesiu i segellat dels junts entre peces i de les unions amb els murs amb adhesiu a base de poliuretà.
Criteri de valoració econòmica: El preu no inclou el revestiment.
Inclou: Preparació de la superfície de recolzament. Replanteig i instal·lació dels perfils de recolzament. Execució d'ancoratges. Aplicació del morter adhesiu. Col·locació, aplomat, anivellació i alineació de les peces. Segellat de junts. Reparació dels possibles desperfectes causats durant la seva instal·lació. Escatat dels junts. Neteja.
Criteri d'amidament de projecte: Longitud mesurada a eixos, segons documentació gràfica de Projecte.
Criteri de mesura d'obra: Es mesurarà a eixos, la longitud realment executada segons especificacions de Projecte.

| Codi | Ut | Descripció | Rendiment | Preu | Import |
|---|---|---|---|---|---|
| mt26aaa033a | U | Ancoratge mecànic amb tac de niló i cargol d'acer galvanitzat, de cap aixamfranat. (material) | 2.000 | 0.29 | 0.58 |
| mt28bau010a | kg | Morter adhesiu, compost per ciment, lligants orgànics, àrid de 0,6 mm de grandària màxima i additius, per a adherir i reforçar els panells aïllants, i com capa base, previ pastat amb aigua. (material) | 1.100 | 1.07 | 1.18 |
| mt20mhe030d | m | Motllura cobre cables, de poliestirè expandit, amb recobriment de morter acrílic, de 260x165x1200 mm, amb perfil de recolzament en "L", d'acer galvanitzat, subministrada en peces de fins a 1,25 m de longitud; buit interior de 60x150 mm. (material) | 1.050 | 30.39 | 31.91 |
| mt20wwa031 | U | Cartutx de 310 cm³ d' adhesiu a base de poliuretà, impermeable. (material) | 0.250 | 18.00 | 4.50 |
| mt28mop310oa | kg | Morter acrílic, color blanc, compost per resines acríliques, pigments minerals i additius orgànics i inorgànics, antifloridura i antiverdet, permeable al vapor d'aigua i amb resistència a l'envelliment, a la contaminació urbana i als rajos UV, per a revestiment de paraments exteriors. (material) | 0.100 | 3.06 | 0.31 |
| op00amo010 |  | Mola o radial. | 1.000 | 0.00 | 0.00 |
| op00tal010 |  | Trepant. | 1.000 | 0.00 | 0.00 |
| mo020 | h | Oficial 1ª construcció. (mà d'obra) | 0.349 | 29.67 | 10.35 |
| mo113 | h | Peó ordinari construcció. (mà d'obra) | 0.697 | 24.86 | 17.33 |
| % | % | Costos directes complementaris | 2 % | 66.16 | 1.32 |
|  |  | Costos directes |  |  | 67.48 |
