# Gàrgola prefabricada de formigó

- Propietat de l'arxiu: CYPE INGENIEROS, S.A.
- Format: FIEBDC-3/2002
- Divisa: EUR
- Costos indirectes: 3.00 %
- IVA: 21.00 %

## H Acabaments i ajudes

### HR Acabats de façana

#### HRF Prefabricats de formigó

**HRF020** U Gàrgola prefabricada de formigó.
Gàrgola prefabricada de formigó, de color blanc, de 150x300x70 mm i base rectangular; col·locació amb adhesiu cimentós flexible i de gran adherència, C2 S2; i segellat i impermeabilització del junt perimetral amb massilla de poliuretà, prèvia aplicació de l'emprimació.
Inclou: Replanteig de la peça. Col·locació, aplomat, anivellació i alineació. Segellat de juntes i neteja.
Criteri d'amidament de projecte: Nombre d'unitats previstes, segons documentació gràfica de Projecte.
Criteri de mesura d'obra: Es mesurarà el nombre d'unitats realment executades segons especificacions de Projecte.

| Codi | Ut | Descripció | Rendiment | Preu | Import |
|---|---|---|---|---|---|
| mt20wwa040 | kg | Adhesiu cimentós flexible i de gran adherència, C2 S2, segons UNE-EN 12004. (material) | 0.300 | 0.50 | 0.15 |
| mt20gpa010a | U | Gàrgola prefabricada de formigó, de color blanc, de 150x300x70 mm i base rectangular. (material) | 1.000 | 8.22 | 8.22 |
| mt20wwa035 | U | Cartutx de 250 cm³ d' emprimació per a massilles. (material) | 0.016 | 5.35 | 0.09 |
| mt20wwa030 | U | Cartutx de 310 cm³ de massilla de poliuretà impermeable. (material) | 0.032 | 7.32 | 0.23 |
| op00amo010 |  | Mola o radial. | 1.000 | 0.00 | 0.00 |
| mo020 | h | Oficial 1ª construcció. (mà d'obra) | 0.139 | 29.67 | 4.12 |
| mo113 | h | Peó ordinari construcció. (mà d'obra) | 0.139 | 24.86 | 3.46 |
| % | % | Costos directes complementaris | 2 % | 16.27 | 0.33 |
|  |  | Costos directes |  |  | 16.60 |
