# Cavalló de pedra natural

- Propietat de l'arxiu: CYPE INGENIEROS, S.A.
- Format: FIEBDC-3/2002
- Divisa: EUR
- Costos indirectes: 3.00 %
- IVA: 21.00 %

## H Acabaments i ajudes

### HR Acabats de façana

#### HRN De pedra natural

**HRN010** m Cavalló de pedra natural.
Cavalló de marbre Blanc Macael, en peces de fins a 750 mm de longitud, fins a 200 mm d'amplada i 30 mm de gruix, amb goteró, per a cobriment de murs, cara i cantell recte polit i grava adherida a la superfície en la seva cara inferior; rebut amb morter de ciment, industrial, amb additiu hidròfug, M-10; i rejuntat entre peces i, si s'escau, de les unions amb els murs amb morter de juntes especial per a pedra natural.
Inclou: Preparació de la superfície de recolzament. Replanteig de les peces. Tall de les peces. Col·locació, aplomat, anivellació i alineació de les peces. Rejuntat i neteja.
Criteri d'amidament de projecte: Longitud mesurada a eixos, segons documentació gràfica de Projecte.
Criteri de mesura d'obra: Es mesurarà a eixos, la longitud realment executada segons especificacions de Projecte.

| Codi | Ut | Descripció | Rendiment | Preu | Import |
|---|---|---|---|---|---|
| mt08aaa010a | m³ | Aigua. (material) | 0.006 | 1.50 | 0.01 |
| mt09mif010ka | t | Morter industrial per a obra de paleta, de ciment, color gris, amb additiu hidròfug, categoria M-10 (resistència a compressió 10 N/mm²), subministrat en sacs, segons UNE-EN 998-2. (material) | 0.009 | 65.98 | 0.59 |
| mt20apn010aa | m | Cavalló de marbre Blanc Macael, en peces de fins a 750 mm de longitud, fins a 200 mm d'amplada i 30 mm de gruix, amb goteró, per a cobriment de murs, cara i cantell recte polit i grava adherida a la superfície en la seva cara inferior, segons UNE-EN 771-6. (material) | 1.100 | 15.46 | 17.01 |
| mt09mcr220 | kg | Morter de rejuntat per a revestiments, interiors o exteriors, de pedra natural, polida o per a polir, compost de ciment, àrids a força de pols de marbre, pigments resistents als àlcalis i additius especials. (material) | 0.015 | 1.80 | 0.03 |
| op00sie030 |  | Serra de disc de diamant, per a taula de treball, de tall humit. | 1.000 | 0.00 | 0.00 |
| mo020 | h | Oficial 1ª construcció. (mà d'obra) | 0.307 | 29.67 | 9.11 |
| mo113 | h | Peó ordinari construcció. (mà d'obra) | 0.342 | 24.86 | 8.50 |
| % | % | Costos directes complementaris | 2 % | 35.25 | 0.71 |
|  |  | Costos directes |  |  | 35.96 |
