# Formació de arracades en dutxa d'obra, amb morter

- Propietat de l'arxiu: CYPE INGENIEROS, S.A.
- Format: FIEBDC-3/2002
- Divisa: EUR
- Costos indirectes: 3.00 %
- IVA: 21.00 %

## H Acabaments i ajudes

### HY Ajudes de ram de paleta

#### HYO Per a oficis

**HYO050** m² Formació de arracades en dutxa d'obra, amb morter.
Formació de arracades en dutxa d'obra, mitjançant encintat d'aiguafons i junts amb mestres de morter de ciment, amb una pendent major del 2% i posterior reomplert amb morter de ciment, industrial, amb additiu hidròfug, M-7,5, de 4 cm de gruix mitjà, acabat arremolinat.
Inclou: Replanteig i marcat de nivells. Formació de mestres. Abocat i estesa del morter. Reglejat del morter. Cura del morter.
Criteri d'amidament de projecte: Superfície mesurada en projecció horitzontal, segons documentació gràfica de Projecte, des de les cares interiors dels paraments perimetrals que la limiten.
Criteri de mesura d'obra: Es mesurarà la superfície realment executada segons especificacions de Projecte.

| Codi | Ut | Descripció | Rendiment | Preu | Import |
|---|---|---|---|---|---|
| mt09mif010ja | t | Morter industrial per a obra de paleta, de ciment, color gris, amb additiu hidròfug, categoria M-7,5 (resistència a compressió 7,5 N/mm²), subministrat en sacs, segons UNE-EN 998-2. (material) | 0.075 | 60.97 | 4.57 |
| mt08aaa010a | m³ | Aigua. (material) | 0.014 | 1.50 | 0.02 |
| mo020 | h | Oficial 1ª construcció. (mà d'obra) | 0.842 | 29.67 | 24.98 |
| mo077 | h | Ajudant construcció. (mà d'obra) | 0.842 | 26.39 | 22.22 |
| % | % | Costos directes complementaris | 2 % | 51.79 | 1.04 |
|  |  | Costos directes |  |  | 52.83 |
