# Porter electrònic individual

- Propietat de l'arxiu: CYPE INGENIEROS, S.A.
- Format: FIEBDC-3/2002
- Divisa: EUR
- Costos indirectes: 3.00 %
- IVA: 21.00 %

## I Instal·lacions

### IA Audiovisuals

#### IAV Interfonia i vídeo

**IAV020** U Porter electrònic individual.
Instal·lació d'equip de porter electrònic antivandàlic per habitatge unifamiliar compost de: placa exterior del carrer antivandàlica amb polsador de trucada, font d'alimentació i telèfon. Inclús, obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 17.000 | 0.42 | 7.14 |
| mt40pea030c | m | Cable paral·lel format per conductors de coure de 2x1,0 mm². Segons UNE 21031. (material) | 7.000 | 0.82 | 5.74 |
| mt40pga010 | m | Cable format per conductors de coure flexible de 8x0,22 mm², amb aïllament de PVC i beina exterior de PVC blanc. (material) | 10.000 | 0.45 | 4.50 |
| mt40pga060 | U | Visera, per a placa de carrer encastada antivandàlica. (material) | 1.000 | 13.94 | 13.94 |
| mt40pgk010a | U | Equip de porter electrònic, per a habitatge unifamiliar, compost per placa de carrer antivandàlica amb polsador de trucada, caixa d'encastar, font d'alimentació i telèfon amb botó de comandament per l'obreportes. (material) | 1.000 | 141.08 | 141.08 |
| mt40pga050a | U | Obreportes elèctric de corrent alterna. (material) | 1.000 | 17.78 | 17.78 |
| mo003 | h | Oficial 1ª electricista. (mà d'obra) | 3.089 | 30.63 | 94.62 |
| mo102 | h | Ajudant electricista. (mà d'obra) | 3.089 | 26.36 | 81.43 |
| % | % | Costos directes complementaris | 2 % | 366.23 | 7.32 |
|  |  | Costos directes |  |  | 373.55 |
