# Placa exterior de porter electrònic col·lectiu

- Propietat de l'arxiu: CYPE INGENIEROS, S.A.
- Format: FIEBDC-3/2002
- Divisa: EUR
- Costos indirectes: 3.00 %
- IVA: 21.00 %

## I Instal·lacions

### IA Audiovisuals

#### IAV Interfonia i vídeo

**IAV022** U Placa exterior de porter electrònic col·lectiu.
Instal·lació de placa exterior d'accés addicional de porter electrònic convencional per 10 habitatges composta de: placa exterior del carrer convencional amb 10 polsadors de trucada, tancament superior i inferior, alimentador. Inclús obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 32.000 | 0.42 | 13.44 |
| mt40pga010 | m | Cable format per conductors de coure flexible de 8x0,22 mm², amb aïllament de PVC i beina exterior de PVC blanc. (material) | 50.000 | 0.45 | 22.50 |
| mt40pea030c | m | Cable paral·lel format per conductors de coure de 2x1,0 mm². Segons UNE 21031. (material) | 7.000 | 0.82 | 5.74 |
| mt40pga020b | U | Caixa d'encastar, per a mòdul compacte. (material) | 1.000 | 5.04 | 5.04 |
| mt40pga062b | U | Visera, per a mòdul compacte. (material) | 1.000 | 31.57 | 31.57 |
| mt40pgp070f | U | Mòdul compacte per a àudio, amb 10 polsadors de trucada en dues columnes i tancament superior i inferior. (material) | 1.000 | 99.76 | 99.76 |
| mt40pga090b | U | Mòdul de so. (material) | 1.000 | 124.79 | 124.79 |
| mt40pga050a | U | Obreportes elèctric de corrent alterna. (material) | 1.000 | 17.78 | 17.78 |
| mt40pga130a | U | Font d'alimentació, per a porter electrònic. (material) | 1.000 | 25.38 | 25.38 |
| mo003 | h | Oficial 1ª electricista. (mà d'obra) | 16.988 | 30.63 | 520.34 |
| mo102 | h | Ajudant electricista. (mà d'obra) | 16.988 | 26.36 | 447.80 |
| % | % | Costos directes complementaris | 2 % | 1314.14 | 26.28 |
|  |  | Costos directes |  |  | 1340.42 |
