# Captador solar tèrmic per a instal·lació col·lectiva, sobre coberta inclinada

- Propietat de l'arxiu: CYPE INGENIEROS, S.A.
- Format: FIEBDC-3/2002
- Divisa: EUR
- Costos indirectes: 3.00 %
- IVA: 21.00 %

## I Instal·lacions

### IC Calefacció, refrigeració, climatització i A.C.S.

#### ICB Captació solar

**ICB011** U Captador solar tèrmic per a instal·lació col·lectiva, sobre coberta inclinada.
Captador solar tèrmic format per bateria de 2 mòduls, compost cadascun d'ells d'un captador solar tèrmic pla, amb panell de muntatge vertical de 1135x2115x112 mm, superfície útil: 2,1 m², rendiment òptic: 0,75 i coeficient de pèrdues primari 3,993 W/m²K, segons UNE-EN 12975-2, compost de: panell de vidre trempat de baix contingut en ferro (solar granulat), de 3,2 mm d'espessor i alta transmitància (92%), estructura del darrere en safata de polietilè reciclable resistent a la intempèrie (resina ABS), bastidor de fibra de vidre reforçada amb polímers, absorbidor de coure amb revestiment selectiu de crom negre d'alt rendiment, graella de 8 tubs de coure soldats en omega sense metall d'aportació, aïllament de llana mineral de 60 mm d'espessor i unions mitjançant maneguets flexibles amb abraçadores d'ajustament ràpid, col·locats sobre estructura suport per a coberta inclinada. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38csg005a | U | Captador solar tèrmic pla, amb panell de muntatge vertical de 1135x2115x112 mm, superfície útil: 2,1 m², rendiment òptic: 0,75 i coeficient de pèrdues primari 3,993 W/m²K, segons UNE-EN 12975-2, compost de: panell de vidre trempat de baix contingut en ferro (solar granulat), de 3,2 mm d'espessor i alta transmitància (92%), estructura del darrere en safata de polietilè reciclable resistent a la intempèrie (resina ABS), bastidor de fibra de vidre reforçada amb polímers, absorbidor de coure amb revestiment selectiu de crom negre d'alt rendiment, graella de 8 tubs de coure soldats en omega sense metall d'aportació, aïllament de llana mineral de 60 mm d'espessor i unions mitjançant maneguets flexibles amb abraçadores d'ajustament ràpid. (material) | 2.000 | 391.00 | 782.00 |
| mt38csg007a | U | Bastidor, per a coberta inclinada, per a captador solar tèrmic. (material) | 2.000 | 80.00 | 160.00 |
| mt38csg008 | U | Joc de fixació, per a coberta inclinada, per a bastidor de captador solar tèrmic. (material) | 2.000 | 58.90 | 117.80 |
| mt38csg040 | U | Kit de connexions hidràuliques per a captadors solars tèrmics, amb connexions aïllades, taps, passafils i ràcords, taps, passafils i ràcords. (material) | 1.000 | 91.67 | 91.67 |
| mt38csg120 | U | Purgador automàtic, especial per a aplicacions d'energia solar tèrmica, equipat amb vàlvula d'esfera i càmera d'acumulació de vapor. (material) | 1.000 | 72.75 | 72.75 |
| mt38csg110 | U | Vàlvula de seguretat especial per a aplicacions d'energia solar tèrmica, per a una temperatura màxima de 130°C. (material) | 1.000 | 38.80 | 38.80 |
| mt38csg100 | l | Solució agua-glicol per a replè de captador solar tèrmic, per a una temperatura de treball de -28°C a +200°C. (material) | 2.300 | 4.00 | 9.20 |
| mt37sve010d | U | Vàlvula d'esfera de llautó niquelat per roscar de 1". (material) | 2.000 | 12.15 | 24.30 |
| mo009 | h | Oficial 1ª instal·lador de captadors solars. (mà d'obra) | 6.481 | 29.34 | 190.15 |
| mo108 | h | Ajudant instal·lador de captadors solars. (mà d'obra) | 6.481 | 25.25 | 163.65 |
| % | % | Costos directes complementaris | 2 % | 1650.32 | 33.01 |
|  |  | Costos directes |  |  | 1683.33 |
