# Caldera a gas, col·lectiva, de condensació, de peu, de fosa d'alumini

- Propietat de l'arxiu: CYPE INGENIEROS, S.A.
- Format: FIEBDC-3/2002
- Divisa: EUR
- Costos indirectes: 3.00 %
- IVA: 21.00 %

## I Instal·lacions

### IC Calefacció, refrigeració, climatització i A.C.S.

#### ICG Calderes a gas

**ICG237** U Caldera a gas, col·lectiva, de condensació, de peu, de fosa d'alumini.
Caldera de peu, de condensació, amb cos de fosa d'alumini, gran aïllament tèrmic i cremador modulant de gas natural, potència útil 90 kW, pes 205 kg, dimensions 600x994x1400 mm, amb quadre de regulació, càmera de combustió estanca, construcció compacta. Inclús vàlvula de seguretat, purgadors, piròstat i desguàs a bonera pel buidatge de la caldera i el drenatge de la vàlvula de seguretat, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cbu060aa | U | Caldera de peu, de condensació, amb cos de fosa d'alumini, gran aïllament tèrmic i cremador modulant de gas natural, potència útil 90 kW, pes 205 kg, dimensions 600x994x1400 mm, amb quadre de regulació, càmera de combustió estanca, construcció compacta. (material) | 1.000 | 8804.25 | 8804.25 |
| mt37svs010a | U | Vàlvula de seguretat, de llautó, amb rosca de 1/2" de diàmetre, tarada a 3 bar de pressió. (material) | 1.000 | 4.42 | 4.42 |
| mt37sgl020d | U | Purgador automàtic d'aire amb boia i rosca de 1/2" de diàmetre, cos i tapa de llautó, per a una pressió màxima de treball de 10 bar i una temperatura màxima de 110°C. (material) | 2.000 | 8.75 | 17.50 |
| mt38sss120 | U | Piròstat de rearmament manual. (material) | 1.000 | 70.41 | 70.41 |
| mt38www050 | U | Desguàs a bonera, per al drenatge de la vàlvula de seguretat, compost per 1 m de tub d'acer negre de 1/2" i embut desguàs, inclús accessoris i peces especials. (material) | 1.000 | 15.00 | 15.00 |
| mt38www010 | U | Material auxiliar per instal·lacions de calefacció. (material) | 1.000 | 1.68 | 1.68 |
| mo004 | h | Oficial 1ª calefactor. (mà d'obra) | 5.340 | 29.34 | 156.68 |
| mo103 | h | Ajudant calefactor. (mà d'obra) | 5.340 | 25.25 | 134.84 |
| % | % | Costos directes complementaris | 2 % | 9204.78 | 184.10 |
|  |  | Costos directes |  |  | 9388.88 |
