# Xemeneia prefabricada

- Propietat de l'arxiu: CYPE INGENIEROS, S.A.
- Format: FIEBDC-3/2002
- Divisa: EUR
- Costos indirectes: 3.00 %
- IVA: 21.00 %

## I Instal·lacions

### IC Calefacció, refrigeració, climatització i A.C.S.

#### ICH Xemeneies, llars, cuines, cassets insertables i estufes

**ICH015** U Xemeneia prefabricada.
Xemeneia de llar obert a llenya, de càrrega frontal, potència 7 kW (6.020 kcal/h), color negre, de xapa d'acer, amb peu, panells de ferro fos en el fons i laterals de la llar, calaix recull cendres, embellidor del conducte d'evacuació dels productes de la combustió i acabat superior per fixació a sostre amb reixa de ventilació. Inclús accessoris de connexió al conducte d'evacuació dels productes de la combustió, sense incloure aquest conducte. Totalment muntada i connexionada.
Inclou: Replantejament de la xemeneia. Presentació dels elements. Muntatge de la xemeneia i els seus accessoris. Fixació de la xemeneia al parament. Connexió al conducte d'evacuació.
Criteri d'amidament de projecte: Nombre d'unitats previstes, segons documentació gràfica de Projecte.
Criteri de mesura d'obra: Es mesurarà el nombre d'unitats realment executades segons especificacions de Projecte.

| Codi | Ut | Descripció | Rendiment | Preu | Import |
|---|---|---|---|---|---|
| mt38chf015a | U | Xemeneia de llar obert a llenya, de càrrega frontal, potència 7 kW (6.020 kcal/h), color negre, de xapa d'acer, amb peu, panells de ferro fos en el fons i laterals de la llar, calaix recull cendres, embellidor del conducte d'evacuació dels productes de la combustió i acabat superior per fixació a sostre amb reixa de ventilació. (material) | 1.000 | 1272.00 | 1272.00 |
| mt38www010 | U | Material auxiliar per instal·lacions de calefacció. (material) | 1.000 | 1.68 | 1.68 |
| mo004 | h | Oficial 1ª calefactor. (mà d'obra) | 1.030 | 30.63 | 31.55 |
| mo103 | h | Ajudant calefactor. (mà d'obra) | 1.030 | 26.36 | 27.15 |
| % | % | Costos directes complementaris | 2 % | 1332.38 | 26.65 |
|  |  | Costos directes |  |  | 1359.03 |
