# Xemeneia col·lectiva concèntrica de doble paret

- Propietat de l'arxiu: CYPE INGENIEROS, S.A.
- Format: FIEBDC-3/2002
- Divisa: EUR
- Costos indirectes: 3.00 %
- IVA: 21.00 %

## I Instal·lacions

### IC Calefacció, refrigeració, climatització i A.C.S.

#### ICO Sistemes d'evacuació dels productes de la combustió

**ICO220** m Xemeneia col·lectiva concèntrica de doble paret.
Xemeneia col·lectiva modular concèntrica, metàl·lica, formada per tub de doble paret, de 125/210 mm de diàmetre, compost per paret interior d'acer inoxidable AISI 316L i paret exterior d'acer galvanitzat, temperatura màxima de 450°C, pressió de treball de fins 40 Pa, instal·lada a l'interior de l'edifici, per evacuació dels productes de la combustió i admissió d'aire comburent, amb tir natural, de les calderes murals de condensació, a gas. Inclús accessoris, peces especials, mòduls finals i material auxiliar para muntatge i subjecció a l'obra.
Criteri de valoració econòmica: El preu no inclou el conducte de connexió entre la caldera i la xemeneia col·lectiva.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din256a | U | Material auxiliar per a muntatge i subjecció a l'obra d'els tubs de doble paret, de 125/210 mm de diàmetre. (material) | 1.000 | 7.06 | 7.06 |
| mt20din255am | m | Tub de doble paret, de 125/210 mm de diàmetre, compost per paret interior d'acer inoxidable AISI 316L i paret exterior d'acer galvanitzat, temperatura màxima de 450°C, pressió de treball de fins 40 Pa, segons UNE-EN 1856-1, amb el preu incrementat el 60% en concepte d'accessoris, peces especials i mòduls finals. (material) | 1.000 | 188.37 | 188.37 |
| mo004 | h | Oficial 1ª calefactor. (mà d'obra) | 0.506 | 29.34 | 14.85 |
| mo103 | h | Ajudant calefactor. (mà d'obra) | 0.506 | 25.25 | 12.78 |
| % | % | Costos directes complementaris | 2 % | 223.06 | 4.46 |
|  |  | Costos directes |  |  | 227.52 |
