# Climatitzadora (UTA) de baixa silueta, a dos tubs, amb bateria d'aigua calenta

- Propietat de l'arxiu: CYPE INGENIEROS, S.A.
- Format: FIEBDC-3/2002
- Divisa: EUR
- Costos indirectes: 3.00 %
- IVA: 21.00 %

## I Instal·lacions

### IC Calefacció, refrigeració, climatització i A.C.S.

#### ICT Unitats de tractament d'aire (climatitzadores)

**ICT030** U Climatitzadora (UTA) de baixa silueta, a dos tubs, amb bateria d'aigua calenta.
Unitat de tractament d'aire, per a col·locació en fals sostre, amb bateria d'aigua calenta de coure/alumini de 2 files, de baixa altura (380 mm), carrosseria exterior pintada en verd (RAL 5018) i gris (RAL 7024), plafó sandvitx amb aïllament de llana de roca M0 de 25 mm d'espessor, ventilador centrífug d'acoblament directe monofàsic de 230 V, filtre gravimètric prisat G4 amb tractament antimicrobià; amb vàlvula de tres vies amb bypass (4 vies), amb actuador. Totalment muntada, connexionada i posada en marxa per l'empresa instal·ladora per a la comprovació del seu correcte funcionament.
Inclou: Replanteig de la unitat. Col·locació i fixació de la unitat. Connexionat amb les xarxes de conducció d'aigua, elèctrica, de recollida de condensats, i de conductes. Posada en marxa.
Criteri d'amidament de projecte: Nombre d'unitats previstes, segons documentació gràfica de Projecte.
Criteri de mesura d'obra: Es mesurarà el nombre d'unitats realment executades segons especificacions de Projecte.

| Codi | Ut | Descripció | Rendiment | Preu | Import |
|---|---|---|---|---|---|
| mt42ctc010b | U | Unitat de tractament d'aire, per a col·locació en fals sostre, amb bateria d'aigua calenta de coure/alumini de 2 files, de baixa altura (380 mm), carrosseria exterior pintada en verd (RAL 5018) i gris (RAL 7024), plafó sandvitx amb aïllament de llana de roca M0 de 25 mm d'espessor, ventilador centrífug d'acoblament directe monofàsic de 230 V, filtre gravimètric prisat G4 amb tractament antimicrobià. (material) | 1.000 | 1164.80 | 1164.80 |
| mt42vsi010dg | U | Vàlvula de tres vies amb bypass (4 vies), amb actuador; inclús connexions i muntatge. (material) | 1.000 | 100.00 | 100.00 |
| mo005 | h | Oficial 1ª instal·lador de climatització. (mà d'obra) | 5.223 | 30.63 | 159.98 |
| mo104 | h | Ajudant instal·lador de climatització. (mà d'obra) | 5.223 | 26.36 | 137.68 |
| % | % | Costos directes complementaris | 2 % | 1562.46 | 31.25 |
|  |  | Costos directes |  |  | 1593.71 |
