# Grup d'impulsió amb centraleta, per a refrigeració passiva (free-cooling)

- Propietat de l'arxiu: CYPE INGENIEROS, S.A.
- Format: FIEBDC-3/2002
- Divisa: EUR
- Costos indirectes: 3.00 %
- IVA: 21.00 %

## I Instal·lacions

### IC Calefacció, refrigeració, climatització i A.C.S.

#### ICU Geotèrmia

**ICU100** U Grup d'impulsió amb centraleta, per a refrigeració passiva (free-cooling).
Grup d'impulsió, per a refrigeració passiva (free-cooling), en instal·lació de geotèrmia, format per bomba de circulació Grundfos Alpha 2L 25-60, centraleta per a regulació de la temperatura d'impulsió, vàlvula de 3 vies amb servomotor, bescanviador de plaques, connexions de 1 1/4" de diàmetre amb el circuit primari, vàlvules de tall de 1" de diàmetre amb termòmetres en les connexions amb el circuit secundari, sonda de temperatura d'impulsió i sonda de temperatura exterior, amb kit de control termostàtic, termòstat de control via ràdio i sonda d'humitat amb connexió via ràdio. Totalment muntat, connexionat i provat.
Inclou: Col·locació i fixació del grup d'impulsió. Col·locació, fixació i connexionat elèctric i de comunicació amb tots els elements que ho demandin en la instal·lació.
Criteri d'amidament de projecte: Nombre d'unitats previstes, segons documentació gràfica de Projecte.
Criteri de mesura d'obra: Es mesurarà el nombre d'unitats realment executades segons especificacions de Projecte.

| Codi | Ut | Descripció | Rendiment | Preu | Import |
|---|---|---|---|---|---|
| mt38gpu100a | U | Grup d'impulsió, per a refrigeració passiva (free-cooling), en instal·lació de geotèrmia, format per bomba de circulació Grundfos Alpha 2L 25-60, centraleta per a regulació de la temperatura d'impulsió, vàlvula de 3 vies amb servomotor, bescanviador de plaques, connexions de 1 1/4" de diàmetre amb el circuit primari, vàlvules de tall de 1" de diàmetre amb termòmetres en les connexions amb el circuit secundari, sonda de temperatura d'impulsió i sonda de temperatura exterior. (material) | 1.000 | 2342.26 | 2342.26 |
| mt38esu050a | U | Kit de control termostàtic, format per centraleta per a un màxim de 12 termòstats sense fil i 14 capçals electrotèrmics a 24 V, unitat de comandament amb funcions de gestió dinàmica de l'energia (autoequilibrat dels circuits), inspecció d'habitacions, ajust de sòl actiu, diagnòstic del subministrament i mòdul d'accés remot, amb cable de connexió a la centraleta i antena per a la centraleta. (material) | 1.000 | 692.93 | 692.93 |
| mt38esu060a | U | Termòstat de control via ràdio. (material) | 1.000 | 185.74 | 185.74 |
| mt38esu100a | U | Sonda d'humitat amb connexió via ràdio. (material) | 1.000 | 171.55 | 171.55 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mt35cun040aa | m | Cable unipolar H07V-K, sent la seva tensió assignada de 450/750 V, reacció al foc classe Eca segons UNE-EN 50575, amb conductor multifilar de coure classe 5 (-K) de 1,5 mm² de secció, amb aïllament de PVC (V). Segons UNE 21031-3. (material) | 9.000 | 0.40 | 3.60 |
| mo004 | h | Oficial 1ª calefactor. (mà d'obra) | 0.750 | 29.34 | 22.01 |
| mo103 | h | Ajudant calefactor. (mà d'obra) | 0.750 | 25.25 | 18.94 |
| % | % | Costos directes complementaris | 2 % | 3440.72 | 68.81 |
|  |  | Costos directes |  |  | 3509.53 |
