# Xarxa de distribució interior en locals d'ús comú

- Propietat de l'arxiu: CYPE INGENIEROS, S.A.
- Format: FIEBDC-3/2002
- Divisa: EUR
- Costos indirectes: 3.00 %
- IVA: 21.00 %

## I Instal·lacions

### IE Elèctriques

#### IEI Instal·lacions interiors

**IEI050** U Xarxa de distribució interior en locals d'ús comú.
Xarxa elèctrica de distribució interior en local d'ús comú per comunitat de propietaris de 40 m² de superfície construïda i mecanismes gamma bàsica (tecla o tapa i marc: blanc; embellidor: blanc). Inclús tub protector de PVC flexible, corrugat, per a canalització encastada, estesa de cables en el seu interior, caixes de derivació amb tapes i reglets de connexió, caixes d'encastar amb cargols de fixació, mecanismes elèctrics i quants accessoris siguin necessaris per a la seva correcta instal·lació. Totalment muntada, connexionada i provada.
Inclou: Replanteig i traçat de conductes. Col·locació i fixació dels tubs. Estesa i connexionat de cables. Col·locació de mecanismes.
Criteri d'amidament de projecte: Nombre d'unitats previstes, segons documentació gràfica de Projecte.
Criteri de mesura d'obra: Es mesurarà el nombre d'unitats realment executades segons especificacions de Projecte.

| Codi | Ut | Descripció | Rendiment | Preu | Import |
|---|---|---|---|---|---|
| mt35aia010a | m | Tub corbable de PVC, corrugat, de color negre, de 16 mm de diàmetre nominal, per a canalització encastada en obra de fàbrica (parets i sostres). Resistència a la compressió 320 N, resistència a l'impacte 1 joule, temperatura de treball -5°C fins 60°C, amb grau de protecció IP545 segons UNE 20324, no propagador de la flama. Segons UNE-EN 61386-1 i UNE-EN 61386-22. (material) | 58.100 | 0.37 | 21.50 |
| mt35aia010b | m | Tub corbable de PVC, corrugat, de color negre, de 20 mm de diàmetre nominal, per a canalització encastada en obra de fàbrica (parets i sostres). Resistència a la compressió 320 N, resistència a l'impacte 1 joule, temperatura de treball -5°C fins 60°C, amb grau de protecció IP545 segons UNE 20324, no propagador de la flama. Segons UNE-EN 61386-1 i UNE-EN 61386-22. (material) | 41.500 | 0.42 | 17.43 |
| mt35caj020a | U | Caixa de derivació per a encastar de 105x105 mm, amb grau de protecció normal, reglets de connexió i tapa de registre. (material) | 3.000 | 1.79 | 5.37 |
| mt35caj020b | U | Caixa de derivació per a encastar de 105x165 mm, amb grau de protecció normal, reglets de connexió i tapa de registre. (material) | 1.000 | 2.29 | 2.29 |
| mt35caj010a | U | Caixa universal, amb enllaç per els 2 costats, per a encastar. (material) | 7.000 | 0.17 | 1.19 |
| mt35caj010b | U | Caixa universal, amb enllaç per els 4 costats, per a encastar. (material) | 5.000 | 0.21 | 1.05 |
| mt35cun020a | m | Cable unipolar H07Z1-K (AS), sent la seva tensió assignada de 450/750 V, reacció al foc classe Cca-s1a,d1,a1 segons UNE-EN 50575, amb conductor multifilar de coure classe 5 (-K) de 1,5 mm² de secció, amb aïllament de compost termoplàstic a força de poliolefina lliure de halògens amb baixa emissió de fums i gasos corrosius (Z1). Segons UNE 211025. (material) | 210.000 | 0.41 | 86.10 |
| mt35cun020b | m | Cable unipolar H07Z1-K (AS), sent la seva tensió assignada de 450/750 V, reacció al foc classe Cca-s1a,d1,a1 segons UNE-EN 50575, amb conductor multifilar de coure classe 5 (-K) de 2,5 mm² de secció, amb aïllament de compost termoplàstic a força de poliolefina lliure de halògens amb baixa emissió de fums i gasos corrosius (Z1). Segons UNE 211025. (material) | 120.000 | 0.68 | 81.60 |
| mt35cun020c | m | Cable unipolar H07Z1-K (AS), sent la seva tensió assignada de 450/750 V, reacció al foc classe B2ca-s1a,d1,a1 segons UNE-EN 50575, amb conductor multifilar de coure classe 5 (-K) de 4 mm² de secció, amb aïllament de compost termoplàstic a força de poliolefina lliure de halògens amb baixa emissió de fums i gasos corrosius (Z1). Segons UNE 211025. (material) | 30.000 | 1.09 | 32.70 |
| mt33seg100a | U | Interruptor unipolar, gamma bàsica, amb tecla simple i marc d'1 element de color blanc i embellidor de color blanc. (material) | 2.000 | 5.84 | 11.68 |
| mt33seg111a | U | Doble interruptor, gamma bàsica, amb tecla doble i marc d'1 element de color blanc i embellidor de color blanc. (material) | 1.000 | 8.98 | 8.98 |
| mt33seg101a | U | Interruptor bipolar, gamma bàsica, amb tecla bipolar i marc d'1 element de color blanc i embellidor de color blanc. (material) | 2.000 | 10.59 | 21.18 |
| mt33seg102a | U | Commutador, sèrie bàsica, amb tecla simple i marc d'1 element de color blanc i embellidor de color blanc. (material) | 1.000 | 6.22 | 6.22 |
| mt33seg112a | U | Doble commutador, gamma bàsica, amb tecla doble i marc d'1 element de color blanc i embellidor de color blanc. (material) | 1.000 | 11.16 | 11.16 |
| mt33seg104a | U | Polsador, gamma bàsica, amb tecla amb símbol de timbre i marc d'1 element de color blanc i embellidor de color blanc. (material) | 1.000 | 6.58 | 6.58 |
| mt33seg105a | U | Brunzidor 230 V, gamma bàsica, amb tapa i marc d'1 element de color blanc i embellidor de color blanc. (material) | 1.000 | 20.71 | 20.71 |
| mt33seg107a | U | Base d'endoll de 16 A 2P+T, gamma bàsica, amb tapa i marc d'1 element de color blanc i embellidor de color blanc. (material) | 3.000 | 6.22 | 18.66 |
| mt35www010 | U | Material auxiliar per a instal·lacions elèctriques. (material) | 1.000 | 1.48 | 1.48 |
| mo003 | h | Oficial 1ª electricista. (mà d'obra) | 6.689 | 30.63 | 204.88 |
| mo102 | h | Ajudant electricista. (mà d'obra) | 6.689 | 26.36 | 176.32 |
| % | % | Costos directes complementaris | 2 % | 737.08 | 14.74 |
|  |  | Costos directes |  |  | 751.82 |
