# Fusible cilíndric

- Propietat de l'arxiu: CYPE INGENIEROS, S.A.
- Format: FIEBDC-3/2002
- Divisa: EUR
- Costos indirectes: 3.00 %
- IVA: 21.00 %

## I Instal·lacions

### IE Elèctriques

#### IEX Aparellatge

**IEX300** U Fusible cilíndric.
Conjunt fusible, format per fusible cilíndric, corba gG, intensitat nominal 2 A, poder de tall 100 kA, grandària 8,5x31,5 mm i base modular per a fusibles cilíndrics, unipolar (1P), intensitat nominal 32 A. Totalment muntat, connexionat i provat.
Inclou: Muntatge i connexionat de l'element.
Criteri d'amidament de projecte: Nombre d'unitats previstes, segons documentació gràfica de Projecte.
Criteri de mesura d'obra: Es mesurarà el nombre d'unitats realment executades segons especificacions de Projecte.

| Codi | Ut | Descripció | Rendiment | Preu | Import |
|---|---|---|---|---|---|
| mt35amc800aaa | U | Fusible cilíndric, corba gG, intensitat nominal 2 A, poder de tall 100 kA, grandària 8,5x31,5 mm, segons UNE-EN 60269-1. (material) | 1.000 | 0.66 | 0.66 |
| mt35amc810a | U | Base modular per a fusibles cilíndrics, unipolar (1P), intensitat nominal 32 A, segons UNE-EN 60269-1. (material) | 1.000 | 4.29 | 4.29 |
| mo003 | h | Oficial 1ª electricista. (mà d'obra) | 0.257 | 29.34 | 7.54 |
| % | % | Costos directes complementaris | 2 % | 12.49 | 0.25 |
|  |  | Costos directes |  |  | 12.74 |
