# Boca de càrrega desplaçada

- Propietat de l'arxiu: CYPE INGENIEROS, S.A.
- Format: FIEBDC-3/2002
- Divisa: EUR
- Costos indirectes: 3.00 %
- IVA: 21.00 %

## I Instal·lacions

### IG Gases combustibles

#### IGD Dipòsits

**IGD105** U Boca de càrrega desplaçada.
Boca de càrrega desplaçada d'acer, de 1 1/2" (40 mm) composta per valvuleria, manòmetre i accessoris de connexió, allotjada en fornícula amb marc i porta. Inclús material auxiliar para muntatge i subjecció a l'obra, accessoris i peces especials, marc i porta de registre de xapa galvanitzada i pany de triangle.
Criteri de valoració econòmica: El preu no inclou la formació de la fornícula ni la col·locació del marc i la porta.
Inclou: Muntatge, connexionat i comprovació del seu correcte funcionament.
Criteri d'amidament de projecte: Nombre d'unitats previstes, segons documentació gràfica de Projecte.
Criteri de mesura d'obra: Es mesurarà el nombre d'unitats realment executades segons especificacions de Projecte.

| Codi | Ut | Descripció | Rendiment | Preu | Import |
|---|---|---|---|---|---|
| mt43acv150 | U | Boca de càrrega de llautó amb clapeta, amb rosca cònica NPT de 1 1/4" de diàmetre. (material) | 1.000 | 27.15 | 27.15 |
| mt43acv100d | U | Clau d'esfera d'acer inoxidable amb comandament de palanca, amb rosca cilíndrica GAS femella-femella de 1 1/2" de diàmetre, PN=56 bar. (material) | 2.000 | 172.93 | 345.86 |
| mt08tan330f | U | Material auxiliar per a muntatge i subjecció a l'obra de les canonades d'acer, de 1 1/2" DN 40 mm. (material) | 0.600 | 0.95 | 0.57 |
| mt08tan010fm | m | Tub d'acer negre, amb soldadura longitudinal per resistència elèctrica, sèrie M, de 1 1/2" DN 40 mm de diàmetre i 3,2 mm de gruix, segons UNE-EN 10255, amb el preu incrementat el 60% en concepte d'accessoris i peces especials. (material) | 0.600 | 12.67 | 7.60 |
| mt43acv090a | U | Clau d'esfera de llautó amb comandament de palanca, amb rosca cilíndrica GAS femella-femella de 1/4" de diàmetre, PN=30 bar, acabat cromat. (material) | 1.000 | 7.14 | 7.14 |
| mt43www050 | U | Manòmetre d'acer inoxidable amb bany de glicerina i diàmetre d'esfera de 60 mm, amb presa vertical, per a muntatge roscat de 1/4", escala de pressió de 0 a 40 bar. (material) | 1.000 | 11.20 | 11.20 |
| mt43acv200 | U | Vàlvula de seguretat de llautó, amb rosca cònica NPT de 3/4" de diàmetre. (material) | 1.000 | 33.28 | 33.28 |
| mt43acv250 | U | Acoblament de llautó femella-mascle amb femella, per a boca de càrrega, amb rosca trapezoïdal ACME de 1 3/4" de diàmetre i rosca cònica NPT de 1" de diàmetre. (material) | 1.000 | 20.92 | 20.92 |
| mt43www065 | U | Marc i porta de xapa galvanitzada de 400x300 mm, amb pany de triangle. (material) | 1.000 | 69.00 | 69.00 |
| mo010 | h | Oficial 1ª instal·lador de gas. (mà d'obra) | 2.630 | 28.39 | 74.67 |
| mo109 | h | Ajudant instal·lador de gas. (mà d'obra) | 2.630 | 24.43 | 64.25 |
| % | % | Costos directes complementaris | 2 % | 661.64 | 13.23 |
|  |  | Costos directes |  |  | 674.87 |
