# Col·lector

- Propietat de l'arxiu: CYPE INGENIEROS, S.A.
- Format: FIEBDC-3/2002
- Divisa: EUR
- Costos indirectes: 3.00 %
- IVA: 21.00 %

## I Instal·lacions

### IG Gasos combustibles

#### IGI Instal·lació interior

**IGI025** U Col·lector.
Col·lector de coure, amb entrada de 3/4" de diàmetre i cinc derivacions de 3/4" de diàmetre, per a unió roscada i manòmetre d'acer inoxidable. Inclús, elements de muntatge i demés accessoris necessaris per al seu correcte funcionament.
Inclou: Replanteig. Col·locació i fixació del col·lector. Muntatge, connexionat i comprovació del seu correcte funcionament.
Criteri d'amidament de projecte: Nombre d'unitats previstes, segons documentació gràfica de Projecte.
Criteri de mesura d'obra: Es mesurarà el nombre d'unitats realment executades segons especificacions de Projecte.

| Codi | Ut | Descripció | Rendiment | Preu | Import |
|---|---|---|---|---|---|
| mt43acc010f | U | Col·lector de coure, amb entrada de 3/4" de diàmetre i cinc derivacions de 3/4" de diàmetre, per a unió roscada. (material) | 1.000 | 94.87 | 94.87 |
| mt43acc020 | U | Manòmetre d'acer inoxidable per a una pressió de 0 a 600 mbar, de 100 mm de diàmetre, rosca de connexió de 1/2" i precisió del 0,5%. (material) | 1.000 | 94.58 | 94.58 |
| mo010 | h | Oficial 1ª instal·lador de gas. (mà d'obra) | 0.412 | 30.63 | 12.62 |
| mo109 | h | Ajudant instal·lador de gas. (mà d'obra) | 0.412 | 26.36 | 10.86 |
| % | % | Costos directes complementaris | 2 % | 212.93 | 4.26 |
|  |  | Costos directes |  |  | 217.19 |
