# Instal·lació interior de gas en habitatge d'edifici plurifamiliar

- Propietat de l'arxiu: CYPE INGENIEROS, S.A.
- Format: FIEBDC-3/2002
- Divisa: EUR
- Costos indirectes: 3.00 %
- IVA: 21.00 %

## I Instal·lacions

### IG Gases combustibles

#### IGI Instal·lació interior

**IGI010** U Instal·lació interior de gas en habitatge d'edifici plurifamiliar.
Instal·lació interior de gas en habitatge d'edifici plurifamiliar, amb dotació pels següents aparells: 1 de cocció, 1 mixt, de calefacció i A.C.S. realitzada amb canonada de coure, amb beina plàstica, que connecta la clau d'habitatge amb cadascun dels aparells a gas, composta dels següents trams: tram comprès entre la clau d'habitatge i la ramificació de la instal·lació que va a la cuina de 22 mm de diàmetre i 8 m de longitud, ramificació de la instal·lació que alimenta a la cuina de 18 mm de diàmetre i 3 m de longitud, ramificació de la instal·lació que alimenta a l'aparell o aparells de calefacció i d'A.C.S. de 22 mm de diàmetre i 3 m de longitud. Fins i tot claus mascle-mascle de connexió d'aparell pel tall de subministrament de gas, amb pota i connexions per junta plana, pasta de reblert i elements de subjecció, col·locats mitjançant soldadura per capil·laritat.
Criteri de valoració econòmica: El preu no inclou la clau d'habitatge.
Inclou: Replanteig del recorregut de les canonades i de la situació de les claus. Col·locació de la beina. Col·locació i fixació de tubs i claus. Muntatge, connexionat i comprovació del seu correcte funcionament. Realització de proves de servei.
Criteri d'amidament de projecte: Nombre d'unitats previstes, segons documentació gràfica de Projecte.
Criteri de mesura d'obra: Es mesurarà el nombre d'unitats realment executades segons especificacions de Projecte.

| Codi | Ut | Descripció | Rendiment | Preu | Import |
|---|---|---|---|---|---|
| mt43tco010dg | m | Tub de coure estirat en fred sense soldadura, diàmetre D=20/22 mm i 1 mm d'espessor, segons UNE-EN 1057, amb el preu incrementat el 30% en concepte d'accessoris i peces especials. (material) | 11.000 | 3.86 | 42.46 |
| mt43tco010cg | m | Tub de coure estirat en fred sense soldadura, diàmetre D=16/18 mm i 1 mm d'espessor, segons UNE-EN 1057, amb el preu incrementat el 30% en concepte d'accessoris i peces especials. (material) | 3.000 | 3.12 | 9.36 |
| mt35aia090ad | m | Tub rígid de PVC, endollable, corbable en calent, de color negre, de 32 mm de diàmetre nominal, per a canalització fixa en superfície. Resistència a la compressió 1250 N, resistència a l'impacte 2 joules, temperatura de treball -5°C fins 60°C, amb grau de protecció IP547 segons UNE 20324, propietats elèctriques: aïllant, no propagador de la flama. Segons UNE-EN 61386-1 i UNE-EN 61386-22. Inclús abraçadores, elements de subjecció i accessoris (corbes, maneguets, tes, colzes i corbes flexibles). (material) | 11.200 | 3.11 | 34.83 |
| mt27tec020 | kg | Pasta hidròfuga. (material) | 0.448 | 0.60 | 0.27 |
| mt43acv010b | U | Clau mascle-mascle amb pota i connexions per junt pla, amb rosca cilíndrica GAS de 1/2" de diàmetre, segons UNE 60718. (material) | 1.000 | 10.04 | 10.04 |
| mt43acv010c | U | Clau mascle-mascle amb pota i connexions per junt pla, amb rosca cilíndrica GAS de 3/4" de diàmetre, segons UNE 60718. (material) | 1.000 | 10.26 | 10.26 |
| mo010 | h | Oficial 1ª instal·lador de gas. (mà d'obra) | 3.928 | 28.39 | 111.52 |
| mo109 | h | Ajudant instal·lador de gas. (mà d'obra) | 3.928 | 24.43 | 95.96 |
| % | % | Costos directes complementaris | 2 % | 314.70 | 6.29 |
|  |  | Costos directes |  |  | 320.99 |
