# Central de detecció de gas

- Propietat de l'arxiu: CYPE INGENIEROS, S.A.
- Format: FIEBDC-3/2002
- Divisa: EUR
- Costos indirectes: 3.00 %
- IVA: 21.00 %

## I Instal·lacions

### IG Gasos combustibles

#### IGL Detecció i alarma

**IGL001** U Central de detecció de gas.
Central de detecció automàtica de gas, analògica, per a 8 zones, de 355x260x85 mm, amb grau de protecció IP43, 8 barres de leds que indiquen l'estat de funcionament, l'estat d'els detectors i la concentració de gas mesurada pel detector de cada zona, 3 nivells d'alarma, 3 relés de sortida, un de 230 V, un de 12 Vcc i un amb els contactes lliures de tensió, per a cada nivell d'alarma i font d'alimentació de 230 V. Inclús bateries.
Inclou: Col·locació i fixació. Muntatge, connexionat i comprovació del seu correcte funcionament.
Criteri d'amidament de projecte: Nombre d'unitats previstes, segons documentació gràfica de Projecte.
Criteri de mesura d'obra: Es mesurarà el nombre d'unitats realment executades segons especificacions de Projecte.

| Codi | Ut | Descripció | Rendiment | Preu | Import |
|---|---|---|---|---|---|
| mt41dce040c | U | Central de detecció automàtica de gas, analògica, per a 8 zones, de 355x260x85 mm, amb grau de protecció IP43, 8 barres de leds que indiquen l'estat de funcionament, l'estat d'els detectors i la concentració de gas mesurada pel detector de cada zona, 3 nivells d'alarma, 3 relés de sortida, un de 230 V, un de 12 Vcc i un amb els contactes lliures de tensió, per a cada nivell d'alarma i font d'alimentació de 230 V, segons UNE-EN 60079-29-1. (material) | 1.000 | 1204.58 | 1204.58 |
| mt41rte030c | U | Bateria de 12 V i 3 Ah. (material) | 2.000 | 20.37 | 40.74 |
| mo006 | h | Oficial 1ª instal·lador de xarxes i equips de detecció i seguretat. (mà d'obra) | 0.643 | 30.63 | 19.70 |
| mo105 | h | Ajudant instal·lador de xarxes i equips de detecció i seguretat. (mà d'obra) | 0.643 | 26.36 | 16.95 |
| % | % | Costos directes complementaris | 2 % | 1281.97 | 25.64 |
|  |  | Costos directes |  |  | 1307.61 |
