# Canonada d'acer galvanitzat, amb soldadura longitudinal

- Propietat de l'arxiu: CYPE INGENIEROS, S.A.
- Format: FIEBDC-3/2002
- Divisa: EUR
- Costos indirectes: 3.00 %
- IVA: 21.00 %

## I Instal·lacions

### IH Canonades per a fluids

#### IHA Canonades d'acer

**IHA110** m Canonada d'acer galvanitzat, amb soldadura longitudinal.
Canonada formada per tub d'acer galvanitzat, amb soldadura longitudinal per resistència elèctrica, sèrie M, de 1" DN 25 mm de diàmetre i 3,2 mm de gruix. Instal·lació en superfície. Inclús material auxiliar para muntatge i subjecció a l'obra, accessoris i peces especials.
Inclou: Replanteig. Col·locació i fixació de tubs, accessoris i peces especials. Realització de proves de servei.
Criteri d'amidament de projecte: Longitud mesurada segons documentació gràfica de Projecte.
Criteri de mesura d'obra: Es mesurarà la longitud realment executada segons especificacions de Projecte.

| Codi | Ut | Descripció | Rendiment | Preu | Import |
|---|---|---|---|---|---|
| mt08tag400d | U | Material auxiliar per a muntatge i subjecció a l'obra de les canonades d'acer galvanitzat, de 1" DN 25 mm. (material) | 1.000 | 0.65 | 0.65 |
| mt08tag010ag | m | Tub d'acer galvanitzat, amb soldadura longitudinal per resistència elèctrica, sèrie M, de 1" DN 25 mm de diàmetre i 3,2 mm de gruix, segons UNE-EN 10255, amb el preu incrementat el 30% en concepte d'accessoris i peces especials. (material) | 1.000 | 9.89 | 9.89 |
| op00ato010 |  | Tornavís. | 1.000 | 0.00 | 0.00 |
| op00mar010 |  | Martell. | 1.000 | 0.00 | 0.00 |
| op00tal010 |  | Trepant. | 1.000 | 0.00 | 0.00 |
| mo008 | h | Oficial 1ª lampista. (mà d'obra) | 0.296 | 29.34 | 8.68 |
| mo107 | h | Ajudant lampista. (mà d'obra) | 0.296 | 25.25 | 7.47 |
| % | % | Costos directes complementaris | 2 % | 26.69 | 0.53 |
|  |  | Costos directes |  |  | 27.22 |
