# Llum de led

- Propietat de l'arxiu: CYPE INGENIEROS, S.A.
- Format: FIEBDC-3/2002
- Divisa: EUR
- Costos indirectes: 3.00 %
- IVA: 21.00 %

## I Instal·lacions

### II Il·luminació

#### III Interior

**III005** U Llum de led
Làmpada de filament led de vidre acabat mat, casquet E27, classe d'eficiència energètica D, de 3,4 W (equivalent a una làmpada incandescent de 40 W de potència), color blanc càlid, temperatura de color 2200 K, índex de reproducció cromàtica major de 90, flux lluminós 470 lúmens.
Inclou: Replanteig. Col·locació. Comprovació del seu correcte funcionament.
Criteri d'amidament de projecte: Nombre d'unitats previstes, segons documentació gràfica de Projecte.
Criteri de mesura d'obra: Es mesurarà el nombre d'unitats realment executades segons especificacions de Projecte.

| Codi | Ut | Descripció | Rendiment | Preu | Import |
|---|---|---|---|---|---|
| mt34llg010aap | U | Làmpada de filament led de vidre acabat mat, casquet E27, classe d'eficiència energètica D, de 3,4 W (equivalent a una làmpada incandescent de 40 W de potència), color blanc càlid, temperatura de color 2200 K, índex de reproducció cromàtica major de 90, flux lluminós 470 lúmens. (material) | 1.000 | 11.96 | 11.96 |
| mo003 | h | Oficial 1ª electricista. (mà d'obra) | 0.019 | 29.34 | 0.56 |
| mo102 | h | Ajudant electricista. (mà d'obra) | 0.019 | 25.25 | 0.48 |
| % | % | Costos directes complementaris | 2 % | 13.00 | 0.26 |
|  |  | Costos directes |  |  | 13.26 |
