# Lluminària per a indústria. Instal·lació suspesa

- Propietat de l'arxiu: CYPE INGENIEROS, S.A.
- Format: FIEBDC-3/2002
- Divisa: EUR
- Costos indirectes: 3.00 %
- IVA: 21.00 %

## I Instal·lacions

### II Il·luminació

#### III Interior

**III070** U Lluminària per a indústria. Instal·lació suspesa.
Lluminària per a indústria, de xapa d'acer, acabat termoesmaltat, de color grafit acabat texturitzat, no regulable, de 162 W, alimentació a 220/240 V i 50-60 Hz, de 640x640x106 mm, amb llum LED, temperatura de color 4000 K, òptica formada per reflector d'alt rendiment, feix de llum extensiu, altura màxima d'instal·lació 5 m, difusor de polimetilmetacrilat (PMMA), índex de reproducció cromàtica major de 80, flux lluminós 16690 lúmens, grau de protecció IP65, amb cable tripolar, amb conductor flexible de coure classe 5 de 1 mm² de secció, amb aïllament lliure de halògens, UNE 21123-2, de 1,5 m de longitud i quatre punts d'ancoratge, amb sistema amb cable d'acer per a instal·lació de lluminària suspesa regulable en altura. Instal·lació suspesa.
Inclou: Replanteig. Muntatge, connexionat i comprovació del seu correcte funcionament.
Criteri d'amidament de projecte: Nombre d'unitats previstes, segons documentació gràfica de Projecte.
Criteri de mesura d'obra: Es mesurarà el nombre d'unitats realment executades segons especificacions de Projecte.

| Codi | Ut | Descripció | Rendiment | Preu | Import |
|---|---|---|---|---|---|
| mt34lle200bj | U | Lluminària per a indústria, de xapa d'acer, acabat termoesmaltat, de color grafit acabat texturitzat, no regulable, de 162 W, alimentació a 220/240 V i 50-60 Hz, de 640x640x106 mm, amb llum LED, temperatura de color 4000 K, òptica formada per reflector d'alt rendiment, feix de llum extensiu, altura màxima de instal·lació 5 m, difusor de polimetilmetacrilat (PMMA), índex de reproducció cromàtica major de 80, flux lluminós 16690 lúmens, grau de protecció IP65, amb cable tripolar, amb conductor flexible de coure classe 5 de 1 mm² de secció, amb aïllament lliure de halògens, UNE 21123-2, de 1,5 m de longitud i quatre punts d'ancoratge, per suspendre de sostre o estructura. (material) | 1.000 | 678.66 | 678.66 |
| mt34lle201b | U | Sistema amb cable d'acer per a instal·lació de lluminària suspesa regulable en altura. (material) | 1.000 | 47.59 | 47.59 |
| mo003 | h | Oficial 1ª electricista. (mà d'obra) | 0.322 | 30.63 | 9.86 |
| mo102 | h | Ajudant electricista. (mà d'obra) | 0.322 | 26.36 | 8.49 |
| % | % | Costos directes complementaris | 2 % | 744.60 | 14.89 |
|  |  | Costos directes |  |  | 759.49 |
