# Plafó circular amb llum LED

- Propietat de l'arxiu: CYPE INGENIEROS, S.A.
- Format: FIEBDC-3/2002
- Divisa: EUR
- Costos indirectes: 3.00 %
- IVA: 21.00 %

## I Instal·lacions

### II Il·luminació

#### III Interior

**III171** U Plafó circular amb llum LED.
Plafó, de 120 mm de diàmetre i 40 mm d'altura, de 6 W, alimentació a 220/240 V i 50-60 Hz, amb llum LED no reemplaçable, temperatura de color 3000 K, amb cos d'alumini acabat lacat color blanc, feix de llum extensiu 120° i difusor de policarbonat òpal, índex d'enlluernament unificat menor de 19, índex de reproducció cromàtica major de 80, flux lluminós 480 lúmens, grau de protecció IP20. Instal·lació en superfície.
Inclou: Replanteig. Muntatge, connexionat i comprovació del seu correcte funcionament.
Criteri d'amidament de projecte: Nombre d'unitats previstes, segons documentació gràfica de Projecte.
Criteri de mesura d'obra: Es mesurarà el nombre d'unitats realment executades segons especificacions de Projecte.

| Codi | Ut | Descripció | Rendiment | Preu | Import |
|---|---|---|---|---|---|
| mt34flg010a | U | Plafó, de 120 mm de diàmetre i 40 mm d'altura, de 6 W, alimentació a 220/240 V i 50-60 Hz, amb llum LED no reemplaçable, temperatura de color 3000 K, amb cos d'alumini acabat lacat color blanc, feix de llum extensiu 120° i difusor de policarbonat òpal, índex d'enlluernament unificat menor de 19, índex de reproducció cromàtica major de 80, flux lluminós 480 lúmens, grau de protecció IP20. (material) | 1.000 | 9.70 | 9.70 |
| mo003 | h | Oficial 1ª electricista. (mà d'obra) | 0.257 | 29.34 | 7.54 |
| mo102 | h | Ajudant electricista. (mà d'obra) | 0.257 | 25.25 | 6.49 |
| % | % | Costos directes complementaris | 2 % | 23.73 | 0.47 |
|  |  | Costos directes |  |  | 24.20 |
