# Columna seca

- Propietat de l'arxiu: CYPE INGENIEROS, S.A.
- Format: FIEBDC-3/2002
- Divisa: EUR
- Costos indirectes: 3.00 %
- IVA: 21.00 %

## I Instal·lacions

### IO Contra incendis

#### IOC Columnes seques

**IOC010** U Columna seca.
Columna seca constituïda per els següents elements: 1 presa d'alimentació IPF-41 proveïda de connexió siamesa amb claus incorporades i ràcords tipus UNE 23400-3, de 70 mm (2 1/2") de diàmetre amb tapes subjectes amb cadenes i clau de purga de 25 mm de diàmetre, situada a façana, allotjada en armari de xapa d'acer, de 590x440x300 mm, de color vermell, amb porta de xapa d'acer de color blanc, pany de quadrat de 8 mm i rètol "ÚS EXCLUSIU BOMBERS"; 3 boques de sortida en pis (2 IPF-39 proveïdes de connexió siamesa amb claus incorporades i ràcords tipus UNE 23400-2, de 45 mm (1 1/2") de diàmetre amb tapes subjectes amb cadena, situades en els replans de l'escala, allotjades en armari d'acer inoxidable, de 590x350x300 mm, de color vermell, amb porta envidrada d'acer inoxidable, pany de quadrat de 8 mm i rètol "ÚS EXCLUSIU BOMBERS" i 1 IPF-40 proveïda de connexió siamesa amb claus incorporades i ràcords tipus UNE 23400-2, de 45 mm (1 1/2") de diàmetre amb tapes subjectes amb cadena, situada cada quatre plantes en els replans de l'escala, allotjada en armari d'acer inoxidable, de 590x640x300 mm, de color vermell, amb porta envidrada d'acer inoxidable, pany de quadrat de 8 mm i rètol "ÚS EXCLUSIU BOMBERS"), amb conduccions d'acer galvanitzat de 3" DN 80 mm, sense calorifugar. Inclús lluna incolora, emprimació per a segelladors acrílics, silicona neutra oxímica per al segellat de trobades, material auxiliar para muntatge i subjecció a l'obra, vàlvula de drenatge, accessoris i peces especials.
Criteri de valoració econòmica: El preu no inclou les ajudes de paleta per a instal·lacions.
Inclou: Replanteig del recorregut de la canonada i de la situació de les boques de sortida i de la presa d'alimentació en façana. Col·locació i fixació de canonades, boques de sortida i presa d'alimentació. Segellat de la trobada dels armaris amb els paraments. Col·locació, ajust i fixació del vidre. Muntatge, connexionat i comprovació del seu correcte funcionament. Realització de proves de servei.
Criteri d'amidament de projecte: Nombre d'unitats previstes, segons documentació gràfica de Projecte.
Criteri de mesura d'obra: Es mesurarà el nombre d'unitats realment executades segons especificacions de Projecte.

| Codi | Ut | Descripció | Rendiment | Preu | Import |
|---|---|---|---|---|---|
| mt41osc011a | U | Bifurcació siamesa d'alumini, amb connexió femella roscada de 80 mm (3") i dues sortides de 70 mm (2 1/2"), equipades amb vàlvules d'esfera de 1/4 de volta, ràcords de connexió i tapes amb dispositiu de purga d'aire. (material) | 1.000 | 190.23 | 190.23 |
| mt41osc031a | U | Armari de xapa d'acer, de 590x440x300 mm, de color vermell, amb porta de xapa d'acer de color blanc, pany de quadrat de 8 mm i rètol "ÚS EXCLUSIU BOMBERS". (material) | 1.000 | 63.95 | 63.95 |
| mt41osc010a | U | Bifurcació siamesa d'alumini, amb connexió femella roscada de 70 mm (2 1/2") i dues sortides de 45 mm (1 1/2"), equipada amb vàlvules d'esfera de 1/4 de volta, ràcords de connexió i tapes amb dispositiu de purga d'aire. (material) | 3.000 | 99.92 | 299.76 |
| mt41osc020a | U | Clau de secció en alumini, amb tancament d'esfera de 1/4 de volta i 80 mm (3") de diàmetre. (material) | 1.000 | 132.87 | 132.87 |
| mt41osc030a | U | Armari d'acer inoxidable, de 590x350x300 mm, de color vermell, amb porta d'acer inoxidable per envidrar, pany de quadrat de 8 mm i rètol "ÚS EXCLUSIU BOMBERS". (material) | 2.000 | 55.97 | 111.94 |
| mt41osc030b | U | Armari d'acer inoxidable, de 590x640x300 mm, de color vermell, amb porta d'acer inoxidable per envidrar, pany de quadrat de 8 mm i rètol "ÚS EXCLUSIU BOMBERS". (material) | 1.000 | 78.34 | 78.34 |
| mt08tag400i | U | Material auxiliar per a muntatge i subjecció a l'obra de les canonades d'acer galvanitzat, de 3" DN 80 mm. (material) | 1.000 | 2.24 | 2.24 |
| mt08tag010fd | m | Tub d'acer galvanitzat, amb soldadura longitudinal per resistència elèctrica, sèrie M, de 3" DN 80 mm de diàmetre i 4 mm de gruix, segons UNE-EN 10255, amb el preu incrementat el 15% en concepte d'accessoris i peces especials. (material) | 23.000 | 30.44 | 700.12 |
| mt37sve010d | U | Vàlvula d'esfera de llautó niquelat per roscar de 1". (material) | 1.000 | 12.15 | 12.15 |
| mt21vtt010n | m² | Vidre de silicat sodiocàlcic trempat, incolor, de 5 mm d'espessor, classificació de prestacions 1C3, segons UNE-EN 12600. Segons UNE-EN 12150-1. (material) | 0.850 | 33.70 | 28.65 |
| mt22www070a | l | Emprimació transparent a base de poliuretà, per a segelladors acrílics sobre superfícies poroses. (material) | 0.017 | 23.20 | 0.39 |
| mt22www050a | U | Cartutx de 300 ml de silicona neutra oxímica, d'elasticitat permanent i enduriment ràpid, color blanc, rang de temperatura de treball de -60 a 150°C, amb resistència als rajos UV, duresa Shore A aproximada de 22, segons UNE-EN ISO 868 i elongació a ruptura >= 800%, segons UNE-EN ISO 8339. (material) | 0.083 | 4.73 | 0.39 |
| mo008 | h | Oficial 1ª lampista. (mà d'obra) | 29.102 | 30.63 | 891.39 |
| mo107 | h | Ajudant lampista. (mà d'obra) | 30.175 | 26.36 | 795.41 |
| % | % | Costos directes complementaris | 2 % | 3307.83 | 66.16 |
|  |  | Costos directes |  |  | 3373.99 |
