# Canalització de protecció de cablejat

- Propietat de l'arxiu: CYPE INGENIEROS, S.A.
- Format: FIEBDC-3/2002
- Divisa: EUR
- Costos indirectes: 3.00 %
- IVA: 21.00 %

## I Instal·lacions

### IO Contra incendis

#### IOD Detecció i alarma

**IOD020** m Canalització de protecció de cablejat.
Canalització de protecció de cablejat, formada per tub de PVC rígid, blindat, endollable, de color gris RAL 7035, de 16 mm de diàmetre nominal, amb IP44, resistència a la compressió 1250 N, resistència a l'impacte 6 joules. Instal·lació en superfície. Inclús abraçadores, elements de subjecció i accessoris (corbes, maneguets, tes, colzes i corbes flexibles).
Inclou: Replanteig i traçat de la línia. Col·locació i fixació de tubs.
Criteri d'amidament de projecte: Longitud mesurada segons documentació gràfica de Projecte.
Criteri de mesura d'obra: Es mesurarà la longitud realment executada segons especificacions de Projecte.

| Codi | Ut | Descripció | Rendiment | Preu | Import |
|---|---|---|---|---|---|
| mt35aia220a | m | Tub rígid de PVC, endollable, corbable en calent, de color gris RAL 7035, de 16 mm de diàmetre nominal, per a canalització fixa en superfície. Resistència a la compressió 1250 N, resistència a l'impacte 6 joules, temperatura de treball -15°C fins 90°C, amb grau de protecció IP44 segons UNE 20324, propietats elèctriques: aïllant, no propagador de la flama. Segons UNE-EN 61386-1 i UNE-EN 61386-22. Inclús abraçadores, elements de subjecció i accessoris (corbes, maneguets, tes, colzes i corbes flexibles). (material) | 1.000 | 2.51 | 2.51 |
| mo006 | h | Oficial 1ª instal·lador de xarxes i equips de detecció i seguretat. (mà d'obra) | 0.103 | 30.63 | 3.15 |
| mo105 | h | Ajudant instal·lador de xarxes i equips de detecció i seguretat. (mà d'obra) | 0.103 | 26.36 | 2.72 |
| % | % | Costos directes complementaris | 2 % | 8.38 | 0.17 |
|  |  | Costos directes |  |  | 8.55 |
