# Protecció passiva contra incendis de conductes metàl·lics de ventilació i extracció de fums, amb llanes minerals, sistema "ROCKWOOL"

- Propietat de l'arxiu: CYPE INGENIEROS, S.A.
- Format: FIEBDC-3/2002
- Divisa: EUR
- Costos indirectes: 3.00 %
- IVA: 21.00 %

## I Instal·lacions

### IO Contra incendis

#### IOJ Protecció passiva contra incendis: instal·lacions

**IOJ205** m² Protecció passiva contra incendis de conductes metàl·lics de ventilació i extracció de fums, amb llanes minerals, sistema "ROCKWOOL".
Sistema de protecció passiva contra incendis de conducte metàl·lic horitzontal de secció rectangular per a garantir la resistència al foc EI 120 segons UNE-EN 1366-1, sistema "ROCKWOOL", mitjançant el recobriment amb panells rígids de llana de roca volcànica Conlit Duct 120 "ROCKWOOL", segons UNE-EN 14303, revestits per una de les seves cares amb una làmina d'alumini reforçat color negre, de 90 mm d'espessor. Inclús perns electrosoldats per a la fixació dels panells a la superfície metàl·lica, adhesiu a base de silicats, d'adormiment lent, Cola Conlit "ROCKWOOL", per a encolat de peces de llana de roca tipus Conlit, cinta autoadhesiva d'alumini, de color negre, per a segellat d'unions, perfils en U, d'acer galvanitzat, de 60 mm per al reforç de la trobada entre la llana mineral i el parament, i banda perimetral realitzada amb panell rígid de llana de roca volcànica, de 100 mm d'amplada per alsegellat ignífug del trobada entre la llana mineral i el parament.
Inclou: Tall i ajust dels panells. Fixació dels panells a la superfície metàl·lica. Resolució de junts longitudinals entre panells aïllants. Segellat de pas de conductes metàl·lics entre sectors d'incendi. Col·locació dels perfils de reforç. Segellat del trobament entre la llana mineral i el parament.
Criteri d'amidament de projecte: Superfície mesurada segons documentació gràfica de Projecte.
Criteri de mesura d'obra: Es mesurarà la superfície realment executada segons especificacions de Projecte.

| Codi | Ut | Descripció | Rendiment | Preu | Import |
|---|---|---|---|---|---|
| mt42cow010a | m² | Panell rígid de llana de roca volcànica Conlit Duct 120 "ROCKWOOL", segons UNE-EN 14303, revestit per una de les seves cares amb una làmina d'alumini reforçat color negre, de 90 mm d'espessor, densitat 180 kg/m³, calor específic 840 J/kgK, factor de resistència a la difusió del vapor d'aigua 1,4 i Euroclasse A1 de reacció al foc segons UNE-EN 13501-1, per a la protecció contra incendis de conductes metàl·lics rectangulars. (material) | 1.150 | 121.76 | 140.02 |
| mt42coi037e | U | Perns electrosoldables, de 100 mm de longitud, per a fixació del panell a la superfície metàl·lica. (material) | 15.000 | 0.15 | 2.25 |
| mt16lrw081b | kg | Adhesiu a base de silicats, d'adormiment lent, Cola Conlit "ROCKWOOL", per a encolat de peces de llana de roca tipus Conlit en instal·lacions sotmeses a altes temperatures o elements de protecció passiva contra incendis. (material) | 0.200 | 15.47 | 3.09 |
| mt42coi126a | m | Cinta autoadhesiva d'alumini, de color negre, de 90 mm d'amplada, amb adhesiu a base de resines acríliques. (material) | 0.900 | 0.01 | 0.01 |
| mt12psg160b | m | Perfil en U, d'acer galvanitzat, de 60 mm. (material) | 0.670 | 1.14 | 0.76 |
| mt07pcl030 | U | Cargol autoforadant rosca-xapa, per a fixació de xapes. (material) | 4.000 | 0.35 | 1.40 |
| mo054 | h | Oficial 1ª muntador d'aïllaments. (mà d'obra) | 0.611 | 29.34 | 17.93 |
| mo101 | h | Ajudant muntador d'aïllaments. (mà d'obra) | 0.611 | 25.28 | 15.45 |
| % | % | Costos directes complementaris | 2 % | 180.91 | 3.62 |
|  |  | Costos directes |  |  | 184.53 |
