# Protecció passiva contra incendis d'element estructural de fusta, amb pintura intumescent

- Propietat de l'arxiu: CYPE INGENIEROS, S.A.
- Format: FIEBDC-3/2002
- Divisa: EUR
- Costos indirectes: 3.00 %
- IVA: 21.00 %

## I Instal·lacions

### IO Contra incendis

#### IOR Protecció passiva contra incendis: estructures

**IOR150** m² Protecció passiva contra incendis d'element estructural de fusta, amb pintura intumescent.
Protecció passiva contra incendis de bigueta de fusta de dimensió mínima més gran de 90 mm, mitjançant l'aplicació d'una mà de pintura intumescent per a interior, a base de copolímers acrílics i vinílics, color blanc, acabat mat, (rendiment: 0,95 kg/m²), amb una resistència al foc de 30 minuts, segons UNE-EN 1363-1.
Criteri de valoració econòmica: El preu no inclou la preparació del suport.
Inclou: Neteja de la superfície suport. Aplicació de la mà d'acabat.
Criteri d'amidament de projecte: Superfície mesurada segons documentació gràfica de Projecte.
Criteri de mesura d'obra: Es mesurarà la superfície realment executada segons especificacions de Projecte.

| Codi | Ut | Descripció | Rendiment | Preu | Import |
|---|---|---|---|---|---|
| mt27pwj020a | kg | Pintura intumescent per a interior, a base de copolímers acrílics i vinílics, color blanc, acabat mat, amb un contingut de substàncies orgàniques volàtils (VOC) < 140 g/l, per a aplicar amb brotxa, corró o pistola. (material) | 0.950 | 23.65 | 22.47 |
| op00tal020 |  | Trepant amb batedora. | 1.000 | 0.00 | 0.00 |
| mo038 | h | Oficial 1ª pintor. (mà d'obra) | 0.169 | 28.42 | 4.80 |
| % | % | Costos directes complementaris | 2 % | 27.27 | 0.55 |
|  |  | Costos directes |  |  | 27.82 |
