# Segellat de junt de construcció, amb escuma intumescent. Sistema "PROMAT"

- Propietat de l'arxiu: CYPE INGENIEROS, S.A.
- Format: FIEBDC-3/2002
- Divisa: EUR
- Costos indirectes: 3.00 %
- IVA: 21.00 %

## I Instal·lacions

### IO Contra incendis

#### IOU Protecció passiva contra incendis: junts

**IOU042** m Segellat de junt de construcció, amb escuma intumescent. Sistema "PROMAT".
Segellat de junt de construcció vertical en mur, amb una amplada mitjana de junt de 6 mm i una profunditat mitjana de 150 mm, per a protecció passiva contra incendis i garantir la resistència al foc EI 90, segons UNE-EN 1366-4, amb escuma intumescent, Promafoam "PROMAT".
Inclou: Neteja i preparació de la junta. Humitejat del suport. Aplicació de l'escuma. Eliminació del material de segellat sobrant. Neteja final.
Criteri d'amidament de projecte: Longitud mesurada segons documentació gràfica de Projecte.
Criteri de mesura d'obra: Es mesurarà la longitud realment executada segons especificacions de Projecte.

| Codi | Ut | Descripció | Rendiment | Preu | Import |
|---|---|---|---|---|---|
| mt41php060a | U | Cartutx de 750 ml d' escuma intumescent, Promafoam "PROMAT", per a segellat de penetracions. (material) | 0.036 | 20.13 | 0.72 |
| mo113 | h | Peó ordinari construcció. (mà d'obra) | 0.104 | 23.81 | 2.48 |
| % | % | Costos directes complementaris | 2 % | 3.20 | 0.06 |
|  |  | Costos directes |  |  | 3.26 |
