# Baixant de paret simple d'acer inoxidable

- Propietat de l'arxiu: CYPE INGENIEROS, S.A.
- Format: FIEBDC-3/2002
- Divisa: EUR
- Costos indirectes: 3.00 %
- IVA: 21.00 %

## I Instal·lacions

### IT Transport

#### ITB Baixants per a descàrrega de roba bruta o residus, embossats

**ITB010** m Baixant de paret simple d'acer inoxidable.
Baixant per a descàrrega de roba bruta o residus, emborsats, format per tub de paret simple d'acer inoxidable AISI 304, de 450 mm de diàmetre interior. Inclús accessoris i material auxiliar para muntatge i subjecció a l'obra.
Criteri de valoració econòmica: El preu no inclou les comportes.
Inclou: Replanteig. Presentació de tubs i accessoris. Fixació del material auxiliar per a muntatge i subjecció a l'obra. Muntatge. Connexionat i comprovació del seu correcte funcionament.
Criteri d'amidament de projecte: Longitud mesurada segons documentació gràfica de Projecte.
Criteri de mesura d'obra: Es mesurarà la longitud realment executada segons especificacions de Projecte.

| Codi | Ut | Descripció | Rendiment | Preu | Import |
|---|---|---|---|---|---|
| mt20din301a | U | Material auxiliar per a muntatge i subjecció a l'obra d'els tubs de paret simple d'acer inoxidable AISI 304, de 450 mm de diàmetre interior. (material) | 1.000 | 10.66 | 10.66 |
| mt20din300aq | m | Tub de paret simple d'acer inoxidable AISI 304, de 450 mm de diàmetre interior, amb el preu incrementat el 80% en concepte d'accessoris. (material) | 1.000 | 319.94 | 319.94 |
| mo011 | h | Oficial 1ª muntador. (mà d'obra) | 0.583 | 28.39 | 16.55 |
| mo080 | h | Ajudant muntador. (mà d'obra) | 0.583 | 24.46 | 14.26 |
| % | % | Costos directes complementaris | 2 % | 361.41 | 7.23 |
|  |  | Costos directes |  |  | 368.64 |
