# Escala mecànica

- Propietat de l'arxiu: CYPE INGENIEROS, S.A.
- Format: FIEBDC-3/2002
- Divisa: EUR
- Costos indirectes: 3.00 %
- IVA: 21.00 %

## I Instal·lacions

### IT Transport

#### ITE Escales mecàniques i rampes mòbils

**ITE010** U Escala mecànica.
Subministrament i instal·lació completa d'escala mecànica elèctrica, per a interior, de 30° d'inclinació, per salvar una altura de 7 m, amb un ample útil de 1 m, balustrada de 1 m, capacitat de transport 9000 persones/h i 0,5 m/s de velocitat. Inclús passafils, quadre i cable de maniobra, instal·lació elèctrica, línia telefònica i sistemes de seguretat. Totalment muntada, connexionada i provada.
Inclou: Replanteig dels recolzaments. Muntatge de passacables. Col·locació de l'escala mecànica sobre els recolzaments. Muntatge del quadre i connexió del cable de maniobra. Connexionat amb la xarxa elèctrica. Instal·lació de la línia telefònica i dels sistemes de seguretat.
Criteri d'amidament de projecte: Nombre d'unitats previstes, segons documentació gràfica de Projecte.
Criteri de mesura d'obra: Es mesurarà el nombre d'unitats realment executades segons especificacions de Projecte.

| Codi | Ut | Descripció | Rendiment | Preu | Import |
|---|---|---|---|---|---|
| mt39emc010e | U | Escala mecànica elèctrica, per a interior, de 30° d'inclinació, per salvar una altura de 7 m, amb un ample útil de 1 m, balustrada de 1 m, capacitat de transport 9000 persones/h i 0,5 m/s de velocitat, segons UNE-EN 115-1. (material) | 1.000 | 102149.65 | 102149.65 |
| mt39www020 | U | Material auxiliar per a instal·lacions de transport. (material) | 3.500 | 10.08 | 35.28 |
| mo016 | h | Oficial 1ª instal·lador d'aparells elevadors. (mà d'obra) | 75.368 | 29.34 | 2211.30 |
| mo085 | h | Ajudant instal·lador d'aparells elevadors. (mà d'obra) | 75.368 | 25.25 | 1903.04 |
| % | % | Costos directes complementaris | 2 % | 106299.27 | 2125.99 |
|  |  | Costos directes |  |  | 108425.26 |
