# Obertura de pas per a ventilació

- Propietat de l'arxiu: CYPE INGENIEROS, S.A.
- Format: FIEBDC-3/2002
- Divisa: EUR
- Costos indirectes: 3.00 %
- IVA: 21.00 %

## I Instal·lacions

### IV Ventilació

#### IVA Obertures per a ventilació

**IVA020** U Obertura de pas per a ventilació.
Airejador de passada, d'alumini, cabal màxim 15 l/s, de 725x20x82 mm, amb silenciador acústic d'escuma de resina de melamina i aïllament acústic de 34 dBA. Inclús elements de fixació.
Inclou: Replanteig. Col·locació i fixació del airejador entre el marc i la batent de la porta interior.
Criteri d'amidament de projecte: Nombre d'unitats previstes, segons documentació gràfica de Projecte.
Criteri de mesura d'obra: Es mesurarà el nombre d'unitats realment executades segons especificacions de Projecte.

| Codi | Ut | Descripció | Rendiment | Preu | Import |
|---|---|---|---|---|---|
| mt42sva240c | U | Airejador de passada, d'alumini, cabal màxim 15 l/s, de 725x20x82 mm, amb silenciador acústic d'escuma de resina de melamina i aïllament acústic de 34 dBA, per col·locar en portes interiors, entre el marc i la batent de la porta interior de 700 mm d'amplària de porta i 80 mm d'amplària de marc, amb elements de fixació. (material) | 1.000 | 27.65 | 27.65 |
| mo011 | h | Oficial 1ª muntador. (mà d'obra) | 0.259 | 29.34 | 7.60 |
| mo080 | h | Ajudant muntador. (mà d'obra) | 0.259 | 25.28 | 6.55 |
| % | % | Costos directes complementaris | 2 % | 41.80 | 0.84 |
|  |  | Costos directes |  |  | 42.64 |
