# Barret per a cuina

- Propietat de l'arxiu: CYPE INGENIEROS, S.A.
- Format: FIEBDC-3/2002
- Divisa: EUR
- Costos indirectes: 3.00 %
- IVA: 21.00 %

## I Instal·lacions

### IV Ventilació

#### IVK Ventilació addicional especifica en cuina per a habitatges

**IVK040** U Barret per a cuina.
Barret contra la pluja de xapa galvanitzada, per a conducte de sortida de 125 mm de diàmetre exterior en coberta inclinada amb cobertura de pissarra, acabat llis, amb malla de protecció contra l'entrada de fulles i ocells, valona de plom i coll de connexió a conducte.
Inclou: Replanteig. Col·locació.
Criteri d'amidament de projecte: Nombre d'unitats previstes, segons documentació gràfica de Projecte.
Criteri de mesura d'obra: Es mesurarà el nombre d'unitats realment executades segons especificacions de Projecte.

| Codi | Ut | Descripció | Rendiment | Preu | Import |
|---|---|---|---|---|---|
| mt42svs270al | U | Barret contra la pluja de xapa galvanitzada, per a conducte de sortida de 125 mm de diàmetre exterior en coberta inclinada amb cobertura de pissarra, acabat llis, amb malla de protecció contra l'entrada de fulles i ocells, valona de plom i coll de connexió a conducte. (material) | 1.000 | 110.04 | 110.04 |
| mo011 | h | Oficial 1ª muntador. (mà d'obra) | 0.194 | 30.63 | 5.94 |
| mo080 | h | Ajudant muntador. (mà d'obra) | 0.097 | 26.39 | 2.56 |
| % | % | Costos directes complementaris | 2 % | 118.54 | 2.37 |
|  |  | Costos directes |  |  | 120.91 |
