# Terminal de ventilació, de paret

- Propietat de l'arxiu: CYPE INGENIEROS, S.A.
- Format: FIEBDC-3/2002
- Divisa: EUR
- Costos indirectes: 3.00 %
- IVA: 21.00 %

## I Instal·lacions

### IV Ventilació

#### IVM Ventilació mecànica

**IVM028** U Terminal de ventilació, de paret.
Boca de ventilació d'acer inoxidable, per a conducte de 125 mm de diàmetre, amb embellidor amb visera contra la pluja i malla de protecció contra l'entrada de fulles i ocells.
Inclou: Replanteig. Col·locació.
Criteri d'amidament de projecte: Nombre d'unitats previstes, segons documentació gràfica de Projecte.
Criteri de mesura d'obra: Es mesurarà el nombre d'unitats realment executades segons especificacions de Projecte.

| Codi | Ut | Descripció | Rendiment | Preu | Import |
|---|---|---|---|---|---|
| mt42svi510a | U | Boca de ventilació d'acer inoxidable, per a conducte de 125 mm de diàmetre, amb embellidor amb visera contra la pluja i malla de protecció contra l'entrada de fulles i ocells. (material) | 1.000 | 38.66 | 38.66 |
| mo005 | h | Oficial 1ª instal·lador de climatització. (mà d'obra) | 0.194 | 30.63 | 5.94 |
| mo104 | h | Ajudant instal·lador de climatització. (mà d'obra) | 0.194 | 26.36 | 5.11 |
| % | % | Costos directes complementaris | 2 % | 49.71 | 0.99 |
|  |  | Costos directes |  |  | 50.70 |
