# Grup de ventilació per a instal·lació individual

- Propietat de l'arxiu: CYPE INGENIEROS, S.A.
- Format: FIEBDC-3/2002
- Divisa: EUR
- Costos indirectes: 3.00 %
- IVA: 21.00 %

## I Instal·lacions

### IV Ventilació

#### IVM Ventilació mecànica

**IVM031** U Grup de ventilació per a instal·lació individual.
Grup de ventilació higroregulable compost per ventilador centrífug, amb motor de dues velocitats per a alimentació monofàsica a 230 V i 50 Hz de freqüència, amb protecció tèrmica, carcassa exterior de plàstic de 260x268x303 mm i caixa de bornes amb condensador, de potència nominal 45 W, cabal màxim 250 m³/h, amb 5 boques d'entrada, 4 per a connexió a conductes d'extracció de 80 mm de diàmetre i 1 per a connexió a conducte d'extracció de 125 mm de diàmetre i boca de sortida superior de 125 mm de diàmetre, amb interruptor remot encastable. Inclús elements de fixació, tub protector del cablejat i cables.
Inclou: Replanteig. Col·locació i fixació del grup. Muntatge i connexionat de l'interruptor remot. Connexió a la xarxa elèctrica. Connexionat dels conductes. Comprovació del seu correcte funcionament.
Criteri d'amidament de projecte: Nombre d'unitats previstes, segons documentació gràfica de Projecte.
Criteri de mesura d'obra: Es mesurarà el nombre d'unitats realment executades segons especificacions de Projecte.

| Codi | Ut | Descripció | Rendiment | Preu | Import |
|---|---|---|---|---|---|
| mt42svi310a | U | Grup de ventilació higroregulable compost per ventilador centrífug, amb motor de dues velocitats per a alimentació monofàsica a 230 V i 50 Hz de freqüència, amb protecció tèrmica, carcassa exterior de plàstic de 260x268x303 mm i caixa de bornes amb condensador, de potència nominal 45 W, cabal màxim 250 m³/h, amb 5 boques d'entrada, 4 per a connexió a conductes d'extracció de 80 mm de diàmetre i 1 per a connexió a conducte d'extracció de 125 mm de diàmetre i boca de sortida superior de 125 mm de diàmetre, amb elements de fixació. (material) | 1.000 | 240.08 | 240.08 |
| mt42svi315a | U | Interruptor remot encastable, per a canvi de velocitat de grup de ventilació. (material) | 1.000 | 10.91 | 10.91 |
| mt35aia010a | m | Tub corbable de PVC, corrugat, de color negre, de 16 mm de diàmetre nominal, per a canalització encastada en obra de fàbrica (parets i sostres). Resistència a la compressió 320 N, resistència a l'impacte 1 joule, temperatura de treball -5°C fins 60°C, amb grau de protecció IP545 segons UNE 20324, no propagador de la flama. Segons UNE-EN 61386-1 i UNE-EN 61386-22. (material) | 3.000 | 0.37 | 1.11 |
| mt35cun020a | m | Cable unipolar H07Z1-K (AS), sent la seva tensió assignada de 450/750 V, reacció al foc classe Cca-s1a,d1,a1 segons UNE-EN 50575, amb conductor multifilar de coure classe 5 (-K) de 1,5 mm² de secció, amb aïllament de compost termoplàstic a força de poliolefina lliure de halògens amb baixa emissió de fums i gasos corrosius (Z1). Segons UNE 211025. (material) | 6.000 | 0.41 | 2.46 |
| mo011 | h | Oficial 1ª muntador. (mà d'obra) | 0.453 | 30.63 | 13.88 |
| mo080 | h | Ajudant muntador. (mà d'obra) | 0.453 | 26.39 | 11.95 |
| % | % | Costos directes complementaris | 2 % | 280.39 | 5.61 |
|  |  | Costos directes |  |  | 286.00 |
