# Conducte flexible de doble paret, de polietilè

- Propietat de l'arxiu: CYPE INGENIEROS, S.A.
- Format: FIEBDC-3/2002
- Divisa: EUR
- Costos indirectes: 3.00 %
- IVA: 21.00 %

## I Instal·lacions

### IV Ventilació

#### IVV Conductes d'admissió i extracció per a ventilació

**IVV340** m Conducte flexible de doble paret, de polietilè.
Conducte de ventilació, format per tub flexible, de doble paret, l'exterior corrugada i la interior llisa, de polietilè, de color verd, amb tractaments antiestàtic i antibacterià, de 75 mm de diàmetre exterior. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42fei410a | U | Material auxiliar per a muntatge i subjecció a l'obra d'els conductes flexibles de doble paret, l'exterior corrugada i la interior llisa, de polietilè, de color verd, amb tractaments antiestàtic i antibacterià, de 75 mm de diàmetre exterior. (material) | 1.000 | 0.23 | 0.23 |
| mt42fei010ac | m | Tub flexible, de doble paret, l'exterior corrugada i la interior llisa, de polietilè, de color verd, amb tractaments antiestàtic i antibacterià, de 75 mm de diàmetre exterior, subministrat en rotllos de 50 m de longitud, amb el preu incrementat el 10% en concepte d'accessoris i peces especials. (material) | 1.000 | 5.12 | 5.12 |
| mo011 | h | Oficial 1ª muntador. (mà d'obra) | 0.109 | 29.34 | 3.20 |
| mo080 | h | Ajudant muntador. (mà d'obra) | 0.054 | 25.28 | 1.37 |
| % | % | Costos directes complementaris | 2 % | 9.92 | 0.20 |
|  |  | Costos directes |  |  | 10.12 |
